# Termo eléctrico

- Propiedad del archivo: CYPE INGENIEROS, S.A.
- Formato: FIEBDC-3/2002
- Ámbito geográfico: Bolivia
- Divisa: BOB
- Costes indirectos: 3.00 %
- Gastos generales: 13.00 %
- Beneficio industrial: 6.00 %
- IVA: 13.00 %

## I Instalaciones

### IC Calefacción, refrigeración, climatización y A.C.S.

#### ICA Agua caliente

**ICA010** Ud Termo eléctrico.
Termo eléctrico para el servicio de A.C.S., resistencia envainada de esteatita, capacidad 120 l, potencia 2 kW, eficiencia energética clase C, perfil de consumo L, ajuste de temperatura de 30°C a 80°C, de 440 mm de diámetro y 1164 mm de altura, formado por cuba de acero vitrificado, aislamiento de espuma de poliuretano, ánodo de sacrificio de magnesio con indicador luminoso de su estado, válvula de seguridad y válvula antirretorno, con función de protección antiheladas. Incluso soporte y anclajes de fijación, válvula de seguridad antirretorno, llaves de corte de esfera, latiguillos flexibles, tanto en la entrada de agua como en la salida. Totalmente montado, conexionado y probado.
Incluye: Replanteo del aparato. Fijación en paramento mediante elementos de anclaje. Colocación del aparato y accesorios. Conexionado con las redes de conducción de agua, eléctrica y de tierra. Puesta en marcha.
Criterio de medición de proyecto: Número de unidades previstas, según documentación gráfica de Proyecto.
Criterio de medición de obra: Se medirá el número de unidades realmente ejecutadas según especificaciones de Proyecto.

| Código | Ud | Descripción | Rendimiento | Precio | Importe |
|---|---|---|---|---|---|
| mt38ted015s | Ud | Termo eléctrico para el servicio de A.C.S., resistencia envainada de esteatita, capacidad 120 l, potencia 2 kW, eficiencia energética clase C, perfil de consumo L, ajuste de temperatura de 30°C a 80°C, de 440 mm de diámetro y 1164 mm de altura, formado por cuba de acero vitrificado, aislamiento de espuma de poliuretano, ánodo de sacrificio de magnesio con indicador luminoso de su estado, válvula de seguridad y válvula antirretorno, con función de protección antiheladas. (material) | 1.000 | 3281.06 | 3281.06 |
| mt38tew010a | Ud | Latiguillo flexible de 20 cm y 1/2" de diámetro. (material) | 2.000 | 70.29 | 140.58 |
| mt37sve010c | Ud | Válvula de esfera de latón niquelado para roscar de 3/4". (material) | 2.000 | 66.92 | 133.84 |
| mt38www011 | Ud | Material auxiliar para instalaciones de A.C.S. (material) | 1.000 | 12.74 | 12.74 |
| mo008 | h | Especialista plomero. (mano de obra) | 1.029 | 58.30 | 59.99 |
| mo107 | h | Ayudante 1ª de plomero. (mano de obra) | 1.029 | 42.33 | 43.56 |
| % | % | Herramienta menor | 2 % | 3671.77 | 73.44 |
|  |  | Costes directos |  |  | 3745.21 |
