# Boca de carga para depósito de combustible líquido

- Propiedad del archivo: CYPE INGENIEROS, S.A.
- Formato: FIEBDC-3/2002
- Ámbito geográfico: Bolivia
- Divisa: BOB
- Costes indirectos: 3.00 %
- Gastos generales: 13.00 %
- Beneficio industrial: 6.00 %
- IVA: 13.00 %

## I Instalaciones

### IC Calefacción, refrigeración, climatización y A.C.S.

#### ICD Combustible líquido

**ICD105** Ud Boca de carga para depósito de combustible líquido.
Boca de carga para depósito de combustible líquido, de latón, de 4", colocada mediante unión roscada y alojada en armario de plancha galvanizada. Totalmente montada, conexionada y probada.
Incluye: Replanteo. Colocación del armario. Montaje, colocación y fijación de la boca de carga. Conexionado.
Criterio de medición de proyecto: Número de unidades previstas, según documentación gráfica de Proyecto.
Criterio de medición de obra: Se medirá el número de unidades realmente ejecutadas según especificaciones de Proyecto.

| Código | Ud | Descripción | Rendimiento | Precio | Importe |
|---|---|---|---|---|---|
| mt38dep003d | Ud | Boca de carga, de latón, de 4", para roscar. (material) | 1.000 | 1224.47 | 1224.47 |
| mt43www075 | Ud | Armario de plancha galvanizada de 400x300x250 mm, con puerta y cerradura de triángulo. (material) | 1.000 | 677.41 | 677.41 |
| mo004 | h | Especialista instalador de sistemas de calefacción. (mano de obra) | 0.242 | 58.30 | 14.11 |
| mo103 | h | Ayudante 1ª instalador de sistemas de calefacción. (mano de obra) | 0.242 | 42.33 | 10.24 |
| % | % | Herramienta menor | 2 % | 1926.23 | 38.52 |
|  |  | Costes directos |  |  | 1964.75 |
