# Depósito de combustible líquido, de superficie, de plancha de acero

- Propiedad del archivo: CYPE INGENIEROS, S.A.
- Formato: FIEBDC-3/2002
- Ámbito geográfico: Bolivia
- Divisa: BOB
- Costes indirectos: 3.00 %
- Gastos generales: 13.00 %
- Beneficio industrial: 6.00 %
- IVA: 13.00 %

## I Instalaciones

### IC Calefacción, refrigeración, climatización y A.C.S.

#### ICD Combustible líquido

**ICD125** Ud Depósito de combustible líquido, de superficie, de plancha de acero.
Depósito homologado de gasóleo, de superficie, colocado en el exterior del edificio, de plancha de acero, de doble pared, con una capacidad de 20000 litros, tratamiento exterior mediante granallado SA 2 1/2 y acabado mediante imprimación de epoxi-poliamida y poliuretano blanco. Incluso tubo buzo de carga, interruptor de nivel, indicador de nivel, apoyos, detector de fugas y elementos de protección según normativa. Totalmente montado, conexionado y probado. Sin incluir la obra civil, ni la toma de tierra.
Incluye: Colocación del depósito. Montaje de accesorios.
Criterio de medición de proyecto: Número de unidades previstas, según documentación gráfica de Proyecto.
Criterio de medición de obra: Se medirá el número de unidades realmente ejecutadas según especificaciones de Proyecto.

| Código | Ud | Descripción | Rendimiento | Precio | Importe |
|---|---|---|---|---|---|
| mt38dep001rb | Ud | Depósito homologado de combustible líquido, de superficie, de plancha de acero, de doble pared, de 2450 mm de diámetro y 4600 mm de longitud, con una capacidad de 20000 litros. Tratamiento exterior: granallado SA 2 1/2 y acabado mediante imprimación de epoxi-poliamida y poliuretano blanco. Incluso apoyos, detector de fugas y elementos de protección según normativa. (material) | 1.000 | 138157.37 | 138157.37 |
| mt38dep004c | Ud | Tubo buzo de carga, para depósito de combustible líquido de plancha de acero. (material) | 1.000 | 3511.16 | 3511.16 |
| mt38dep005c | Ud | Válvula reguladora de nivel, para depósito de combustible líquido de plancha de acero. (material) | 1.000 | 3792.39 | 3792.39 |
| mt38dep006a | Ud | Indicador de nivel con sonda, para depósito de combustible líquido de plancha de acero. (material) | 1.000 | 620.84 | 620.84 |
| mq04cag010a | h | Camión con grúa de hasta 6 t. (maquinaria) | 0.580 | 363.78 | 210.99 |
| mo004 | h | Especialista instalador de sistemas de calefacción. (mano de obra) | 12.322 | 58.30 | 718.37 |
| mo103 | h | Ayudante 1ª instalador de sistemas de calefacción. (mano de obra) | 12.322 | 42.33 | 521.59 |
| % | % | Herramienta menor | 2 % | 147532.71 | 2950.65 |
|  |  | Costes directos |  |  | 150483.36 |
