# Filtro retenedor de residuos de gasóleo

- Propiedad del archivo: CYPE INGENIEROS, S.A.
- Formato: FIEBDC-3/2002
- Ámbito geográfico: Bolivia
- Divisa: BOB
- Costes indirectos: 3.00 %
- Gastos generales: 13.00 %
- Beneficio industrial: 6.00 %
- IVA: 13.00 %

## I Instalaciones

### IC Calefacción, refrigeración, climatización y A.C.S.

#### ICD Combustible líquido

**ICD140** Ud Filtro retenedor de residuos de gasóleo.
Filtro retenedor de residuos para gasóleo, con cuerpo de aluminio, vaso de aluminio y tamiz de acero inoxidable con perforaciones de 100 µm de diámetro, con rosca cilíndrica de 1 1/2", PN=2 bar. Totalmente montado, conexionado y probado.
Incluye: Replanteo. Conexión del filtro.
Criterio de medición de proyecto: Número de unidades previstas, según documentación gráfica de Proyecto.
Criterio de medición de obra: Se medirá el número de unidades realmente ejecutadas según especificaciones de Proyecto.

| Código | Ud | Descripción | Rendimiento | Precio | Importe |
|---|---|---|---|---|---|
| mt38dep810f | Ud | Filtro retenedor de residuos para gasóleo, con cuerpo de aluminio, vaso de aluminio y tamiz de acero inoxidable con perforaciones de 100 µm de diámetro, con rosca cilíndrica de 1 1/2", PN=2 bar. (material) | 1.000 | 1385.80 | 1385.80 |
| mo004 | h | Especialista instalador de sistemas de calefacción. (mano de obra) | 0.181 | 58.30 | 10.55 |
| mo103 | h | Ayudante 1ª instalador de sistemas de calefacción. (mano de obra) | 0.181 | 42.33 | 7.66 |
| % | % | Herramienta menor | 2 % | 1404.01 | 28.08 |
|  |  | Costes directos |  |  | 1432.09 |
