# Grupo de impulsión para colector, con centralita premontada

- Propiedad del archivo: CYPE INGENIEROS, S.A.
- Formato: FIEBDC-3/2002
- Ámbito geográfico: Bolivia
- Divisa: BOB
- Costes indirectos: 3.00 %
- Gastos generales: 13.00 %
- Beneficio industrial: 6.00 %
- IVA: 13.00 %

## I Instalaciones

### IC Calefacción, refrigeración, climatización y A.C.S.

#### ICE Emisores por agua para calefacción y refrigeración

**ICE161** Ud Grupo de impulsión para colector, con centralita premontada.
Grupo de impulsión para control de la bomba de circulación y de la humedad en instalaciones de calefacción y refrigeración, con centralita, instalación en sala de calderas, válido para instalación de piso radiante de hasta 15 kW, formado por centralita con sonda de temperatura exterior y sondas de temperatura de impulsión y retorno, circulador Wilo Yonos Para 15/6, termostato digital con sonda de humedad y válvula de 3 vías, con sonda de humedad y antena para conexión inalámbrica con sonda de humedad. Totalmente montado, conexionado y probado.
Incluye: Colocación y fijación del grupo de impulsión al colector. Conexionado eléctrico de la centralita y de la bomba de circulación.
Criterio de medición de proyecto: Número de unidades previstas, según documentación gráfica de Proyecto.
Criterio de medición de obra: Se medirá el número de unidades realmente ejecutadas según especificaciones de Proyecto.

| Código | Ud | Descripción | Rendimiento | Precio | Importe |
|---|---|---|---|---|---|
| mt38gpu025c | Ud | Grupo de impulsión para control de la bomba de circulación y de la humedad en instalaciones de calefacción y refrigeración, con centralita, instalación en sala de calderas, válido para instalación de piso radiante de hasta 15 kW, formado por centralita con sonda de temperatura exterior y sondas de temperatura de impulsión y retorno, circulador Wilo Yonos Para 15/6, termostato digital con sonda de humedad y válvula de 3 vías, con sonda de humedad y antena para conexión inalámbrica con sonda de humedad. (material) | 1.000 | 25041.19 | 25041.19 |
| mo004 | h | Especialista instalador de sistemas de calefacción. (mano de obra) | 0.600 | 58.30 | 34.98 |
| mo103 | h | Ayudante 1ª instalador de sistemas de calefacción. (mano de obra) | 0.600 | 42.33 | 25.40 |
| % | % | Herramienta menor | 2 % | 25101.57 | 502.03 |
|  |  | Costes directos |  |  | 25603.60 |
