# Grupo de impulsión para colector

- Propiedad del archivo: CYPE INGENIEROS, S.A.
- Formato: FIEBDC-3/2002
- Ámbito geográfico: Bolivia
- Divisa: BOB
- Costes indirectos: 3.00 %
- Gastos generales: 13.00 %
- Beneficio industrial: 6.00 %
- IVA: 13.00 %

## I Instalaciones

### IC Calefacción, refrigeración, climatización y A.C.S.

#### ICE Emisores por agua para calefacción y refrigeración

**ICE160** Ud Grupo de impulsión para colector.
Grupo de impulsión, instalación vertical en colector, válido para instalación de piso radiante de hasta 10 kW, formado por circulador Wilo Yonos RS 15/6, válvula termostática y válvula antirretorno. Totalmente montado, conexionado y probado.
Incluye: Colocación y fijación del grupo de impulsión al colector. Conexionado eléctrico de la bomba de circulación.
Criterio de medición de proyecto: Número de unidades previstas, según documentación gráfica de Proyecto.
Criterio de medición de obra: Se medirá el número de unidades realmente ejecutadas según especificaciones de Proyecto.

| Código | Ud | Descripción | Rendimiento | Precio | Importe |
|---|---|---|---|---|---|
| mt38gpu021a | Ud | Grupo de impulsión, instalación vertical en colector, válido para instalación de piso radiante de hasta 10 kW, formado por circulador Wilo Yonos RS 15/6, válvula termostática y válvula antirretorno. (material) | 1.000 | 10794.98 | 10794.98 |
| mo004 | h | Especialista instalador de sistemas de calefacción. (mano de obra) | 0.240 | 58.30 | 13.99 |
| mo103 | h | Ayudante 1ª instalador de sistemas de calefacción. (mano de obra) | 0.240 | 42.33 | 10.16 |
| % | % | Herramienta menor | 2 % | 10819.13 | 216.38 |
|  |  | Costes directos |  |  | 11035.51 |
