# Equipo de aire acondicionado con unidades interiores de suelo, sistema aire-aire multi-split

- Propiedad del archivo: CYPE INGENIEROS, S.A.
- Formato: FIEBDC-3/2002
- Ámbito geográfico: Bolivia
- Divisa: BOB
- Costes indirectos: 3.00 %
- Gastos generales: 13.00 %
- Beneficio industrial: 6.00 %
- IVA: 13.00 %

## I Instalaciones

### IC Calefacción, refrigeración, climatización y A.C.S.

#### ICN Unidades autónomas de climatización

**ICN023** Ud Equipo de aire acondicionado con unidades interiores de suelo, sistema aire-aire multi-split.
Equipo de aire acondicionado, sistema aire-aire split 2x1, para gas R-32, bomba de calor, alimentación monofásica (230V/50Hz), potencia frigorífica nominal 12,1 kW (temperatura de bulbo seco del aire interior 27°C, temperatura de bulbo húmedo del aire interior 19°C, temperatura de bulbo seco del aire exterior 35°C, temperatura de bulbo húmedo del aire exterior 24°C), potencia frigorífica mínima/máxima: 3/13,2 kW, consumo eléctrico nominal en refrigeración 4,71 kW, SEER 4,86, potencia calorífica nominal 13 kW (temperatura de bulbo seco del aire interior 20°C, temperatura de bulbo seco del aire exterior 7°C, temperatura de bulbo húmedo del aire exterior 6°C), potencia calorífica mínima/máxima: 3/16 kW, consumo eléctrico nominal en calefacción 4,01 kW, SCOP 3,9, formado por dos unidades interiores de suelo de tipo vertical, caudal de aire a velocidad alta/baja: 930/640 m³/h, presión sonora a velocidad alta/media/baja: 50/45/41 dBA, potencia sonora a velocidad alta/media/baja: 64/60/54 dBA, dimensiones 1750x600x210 mm, peso 45 kg, una unidad exterior, con compresor tipo Twin Rotary, con tecnología Inverter, caudal de aire 4200 m³/h, presión sonora en refrigeración 55 dBA, presión sonora en calefacción 57 dBA, dimensiones 890x900x320 mm, peso 68 kg, diámetro de conexión de la tubería de gas 5/8", diámetro de conexión de la tubería de líquido 3/8", longitud máxima de tubería 50 m, diferencia máxima de altura entre la unidad exterior y la unidad interior 30 m y un kit repartidor. Incluso elementos antivibratorios y soportes de pared para apoyo de la unidad exterior.
Criterio de valoración económica: El precio no incluye la canalización ni el cableado eléctrico de alimentación.
Incluye: Replanteo de las unidades. Colocación y fijación de la unidad interior. Colocación y fijación de la unidad exterior. Conexión a las líneas frigoríficas. Conexión a la red eléctrica. Colocación y fijación del tubo entre la unidad interior y el control remoto por cable. Tendido de cables entre la unidad interior y el control remoto por cable. Conexionado de cables entre la unidad interior y el control remoto por cable. Conexión a la red de desagüe. Puesta en marcha.
Criterio de medición de proyecto: Número de unidades previstas, según documentación gráfica de Proyecto.
Criterio de medición de obra: Se medirá el número de unidades realmente ejecutadas según especificaciones de Proyecto.

| Código | Ud | Descripción | Rendimiento | Precio | Importe |
|---|---|---|---|---|---|
| mt42tsb385nd | Ud | Equipo de aire acondicionado, sistema aire-aire split 2x1, para gas R-32, bomba de calor, alimentación monofásica (230V/50Hz), potencia frigorífica nominal 12,1 kW (temperatura de bulbo seco del aire interior 27°C, temperatura de bulbo húmedo del aire interior 19°C, temperatura de bulbo seco del aire exterior 35°C, temperatura de bulbo húmedo del aire exterior 24°C), potencia frigorífica mínima/máxima: 3/13,2 kW, consumo eléctrico nominal en refrigeración 4,71 kW, SEER 4,86, potencia calorífica nominal 13 kW (temperatura de bulbo seco del aire interior 20°C, temperatura de bulbo seco del aire exterior 7°C, temperatura de bulbo húmedo del aire exterior 6°C), potencia calorífica mínima/máxima: 3/16 kW, consumo eléctrico nominal en calefacción 4,01 kW, SCOP 3,9, formado por dos unidades interiores de suelo de tipo vertical, caudal de aire a velocidad alta/baja: 930/640 m³/h, presión sonora a velocidad alta/media/baja: 50/45/41 dBA, potencia sonora a velocidad alta/media/baja: 64/60/54 dBA, dimensiones 1750x600x210 mm, peso 45 kg, una unidad exterior, con compresor tipo Twin Rotary, con tecnología Inverter, caudal de aire 4200 m³/h, presión sonora en refrigeración 55 dBA, presión sonora en calefacción 57 dBA, dimensiones 890x900x320 mm, peso 68 kg, diámetro de conexión de la tubería de gas 5/8", diámetro de conexión de la tubería de líquido 3/8", longitud máxima de tubería 50 m, diferencia máxima de altura entre la unidad exterior y la unidad interior 30 m y un kit repartidor. (material) | 1.000 | 66368.22 | 66368.22 |
| mt42www085 | Ud | Kit de soportes de pared, formado por juego de escuadras de 50x45 cm y cuatro amortiguadores de caucho, con sus tacos, tornillos, tuercas y arandelas correspondientes. (material) | 1.000 | 179.96 | 179.96 |
| mt42tsb900 | m | Cable bipolar, de 0,5 mm² de sección (material) | 3.000 | 7.62 | 22.86 |
| mt35aia090aa | m | Tubo rígido de PVC, enchufable, curvable en caliente, de color negro, de 16 mm de diámetro nominal, para canalización fija en superficie. Resistencia a la compresión 1250 N, resistencia al impacto 2 julios, temperatura de trabajo -5°C hasta 60°C, con grado de protección IP547, propiedades eléctricas: aislante, no propagador de la llama. Incluso abrazaderas, elementos de sujeción y accesorios (curvas, manguitos, tes, codos y curvas flexibles). (material) | 3.000 | 10.82 | 32.46 |
| mo005 | h | Especialista instalador de climatización. (mano de obra) | 3.547 | 58.30 | 206.79 |
| mo104 | h | Ayudante 1ª instalador de climatización. (mano de obra) | 3.547 | 42.33 | 150.14 |
| % | % | Herramienta menor | 2 % | 66960.43 | 1339.21 |
|  |  | Costes directos |  |  | 68299.64 |
