# Chimenea individual de pared simple de acero vitrificado

- Propiedad del archivo: CYPE INGENIEROS, S.A.
- Formato: FIEBDC-3/2002
- Ámbito geográfico: Bolivia
- Divisa: BOB
- Costes indirectos: 3.00 %
- Gastos generales: 13.00 %
- Beneficio industrial: 6.00 %
- IVA: 13.00 %

## I Instalaciones

### IC Calefacción, refrigeración, climatización y A.C.S.

#### ICO Sistemas de evacuación de los productos de la combustión

**ICO102** m Chimenea individual de pared simple de acero vitrificado.
Chimenea modular metálica, formada por tubo de pared simple de plancha de acero con recubrimiento de esmalte negro vitrificado, de 80 mm de diámetro interior y 0,8 mm de espesor, para unión machihembrada con junta de estanqueidad de silicona, presión de trabajo de hasta 200 Pa, para evacuación de los productos de la combustión de la estufa o el cassette insertable, a pellets. Incluso accesorios, piezas especiales, módulos finales y material auxiliar para montaje y sujeción a la obra.
Incluye: Replanteo. Presentación de tubos, accesorios, piezas especiales y módulos finales. Fijación del material auxiliar para montaje y sujeción a la obra. Montaje. Conexionado y comprobación de su correcto funcionamiento.
Criterio de medición de proyecto: Longitud medida desde el arranque de la chimenea hasta la parte superior del módulo final, según documentación gráfica de Proyecto.
Criterio de medición de obra: Se medirá, desde el arranque de la chimenea hasta la parte superior del módulo final, la longitud realmente ejecutada según especificaciones de Proyecto.

| Código | Ud | Descripción | Rendimiento | Precio | Importe |
|---|---|---|---|---|---|
| mt20din151a | Ud | Material auxiliar para montaje y sujeción a la obra de los tubos de pared simple de plancha de acero, de 80 mm de diámetro interior. (material) | 1.000 | 17.78 | 17.78 |
| mt20din150ap | m | Tubo de pared simple de plancha de acero con recubrimiento de esmalte negro vitrificado, de 80 mm de diámetro interior y 0,8 mm de espesor, para unión machihembrada con junta de estanqueidad de silicona, presión de trabajo de hasta 200 Pa, con el precio incrementado el 75% en concepto de accesorios, piezas especiales y módulos finales. (material) | 1.000 | 518.58 | 518.58 |
| mo004 | h | Especialista instalador de sistemas de calefacción. (mano de obra) | 0.322 | 58.30 | 18.77 |
| mo103 | h | Ayudante 1ª instalador de sistemas de calefacción. (mano de obra) | 0.322 | 42.33 | 13.63 |
| % | % | Herramienta menor | 2 % | 568.76 | 11.38 |
|  |  | Costes directos |  |  | 580.14 |
