# Difusor para conducto rígido de descarga para climatizador evaporativo

- Propiedad del archivo: CYPE INGENIEROS, S.A.
- Formato: FIEBDC-3/2002
- Ámbito geográfico: Bolivia
- Divisa: BOB
- Costes indirectos: 3.00 %
- Gastos generales: 13.00 %
- Beneficio industrial: 6.00 %
- IVA: 13.00 %

## I Instalaciones

### IC Calefacción, refrigeración, climatización y A.C.S.

#### ICP Bioclimatización

**ICP040** Ud Difusor para conducto rígido de descarga para climatizador evaporativo.
Difusor de plancha de acero galvanizado para conexión a conducto de descarga, de 550x550 mm, para climatizador evaporativo, de 2 caras, con una rejilla de 300x500 mm de doble deflexión en cada cara. Incluso accesorios de montaje y elementos de fijación. Totalmente montado.
Incluye: Fijación del difusor al conducto.
Criterio de medición de proyecto: Número de unidades previstas, según documentación gráfica de Proyecto.
Criterio de medición de obra: Se medirá el número de unidades realmente ejecutadas según especificaciones de Proyecto.

| Código | Ud | Descripción | Rendimiento | Precio | Importe |
|---|---|---|---|---|---|
| mt42ter060a | Ud | Difusor de plancha de acero galvanizado para conexión a conducto de descarga, de 550x550 mm, para climatizador evaporativo, de 2 caras, con una rejilla de 300x500 mm de doble deflexión en cada cara. (material) | 1.000 | 2655.20 | 2655.20 |
| mo005 | h | Especialista instalador de climatización. (mano de obra) | 0.414 | 58.30 | 24.14 |
| mo104 | h | Ayudante 1ª instalador de climatización. (mano de obra) | 0.414 | 42.33 | 17.52 |
| % | % | Herramienta menor | 2 % | 2696.86 | 53.94 |
|  |  | Costes directos |  |  | 2750.80 |
