# Boca de ventilación

- Propiedad del archivo: CYPE INGENIEROS, S.A.
- Formato: FIEBDC-3/2002
- Ámbito geográfico: Bolivia
- Divisa: BOB
- Costes indirectos: 3.00 %
- Gastos generales: 13.00 %
- Beneficio industrial: 6.00 %
- IVA: 13.00 %

## I Instalaciones

### IC Calefacción, refrigeración, climatización y A.C.S.

#### ICR Sistemas de conducción de aire

**ICR060** Ud Boca de ventilación.
Boca de ventilación en ejecución redonda adecuada para extracción, de 100 mm de diámetro, con regulación del aire mediante el giro del disco central, formada por anillo exterior con junta perimetral, parte frontal de plancha de acero pintada con polvo electrostático, eje central roscado, tuerca de acero galvanizado, marco de montaje de plancha galvanizada. Incluso accesorios de montaje y elementos de fijación.
Incluye: Replanteo. Colocación del marco de montaje. Fijación en el marco de montaje.
Criterio de medición de proyecto: Número de unidades previstas, según documentación gráfica de Proyecto.
Criterio de medición de obra: Se medirá el número de unidades realmente ejecutadas según especificaciones de Proyecto.

| Código | Ud | Descripción | Rendimiento | Precio | Importe |
|---|---|---|---|---|---|
| mt42trx350a | Ud | Boca de ventilación en ejecución redonda adecuada para extracción, de 100 mm de diámetro, con regulación del aire mediante el giro del disco central, formada por anillo exterior con junta perimetral, parte frontal de plancha de acero pintada con polvo electrostático, eje central roscado, tuerca de acero galvanizado, marco de montaje de plancha galvanizada. (material) | 1.000 | 311.96 | 311.96 |
| mo005 | h | Especialista instalador de climatización. (mano de obra) | 0.179 | 58.74 | 10.51 |
| mo104 | h | Ayudante 1ª instalador de climatización. (mano de obra) | 0.179 | 42.65 | 7.63 |
| % | % | Herramienta menor | 2 % | 330.10 | 6.60 |
|  |  | Costes directos |  |  | 336.70 |
