# Válvula para radiador

- Propiedad del archivo: CYPE INGENIEROS, S.A.
- Formato: FIEBDC-3/2002
- Ámbito geográfico: Bolivia
- Divisa: BOB
- Costes indirectos: 3.00 %
- Gastos generales: 13.00 %
- Beneficio industrial: 6.00 %
- IVA: 13.00 %

## I Instalaciones

### IC Calefacción, refrigeración, climatización y A.C.S.

#### ICS Sistemas de conducción de agua

**ICS077** Ud Válvula para radiador.
Llave monotubo/bitubo termostatizable combinada con detentor para radiador, con sonda de penetración de acero cincado de 45 cm de longitud, conexión roscada de 24x19 mm compatible con adaptadores para tubos multicapa y conexión de 1/2" de diámetro con el radiador, con cuerpo de latón, vástago de acero inoxidable, guarniciones de EPDM y mando manual de ABS, con adaptador para unión a compresión de tubo de 20 mm de diámetro y 2,5 mm de espesor con rosca 24x19 mm, cabezal termostático, con limitador de escala, para la regulación de la apertura de una llave para radiador. Incluso elementos de montaje y accesorios necesarios para su correcto funcionamiento.
Incluye: Replanteo. Colocación. Conexionado. Comprobación de su correcto funcionamiento.
Criterio de medición de proyecto: Número de unidades previstas, según documentación gráfica de Proyecto.
Criterio de medición de obra: Se medirá el número de unidades realmente ejecutadas según especificaciones de Proyecto.

| Código | Ud | Descripción | Rendimiento | Precio | Importe |
|---|---|---|---|---|---|
| mt38alb526a | Ud | Llave monotubo/bitubo termostatizable combinada con detentor para radiador, con sonda de penetración de acero cincado de 45 cm de longitud, conexión roscada de 24x19 mm compatible con adaptadores para tubos multicapa y conexión de 1/2" de diámetro con el radiador, con cuerpo de latón, vástago de acero inoxidable, guarniciones de EPDM y mando manual de ABS. (material) | 1.000 | 266.63 | 266.63 |
| mt38alb500d | Ud | Adaptador para unión a compresión de tubo de 20 mm de diámetro y 2,5 mm de espesor con rosca 24x19 mm. (material) | 1.000 | 33.37 | 33.37 |
| mt38alb511a | Ud | Cabezal termostático, con limitador de escala, para la regulación de la apertura de una llave para radiador. (material) | 1.000 | 169.64 | 169.64 |
| mt38www012 | Ud | Material auxiliar para instalaciones de calefacción y A.C.S. (material) | 0.100 | 18.45 | 1.85 |
| mo004 | h | Especialista instalador de sistemas de calefacción. (mano de obra) | 0.119 | 58.30 | 6.94 |
| mo103 | h | Ayudante 1ª instalador de sistemas de calefacción. (mano de obra) | 0.119 | 42.33 | 5.04 |
| % | % | Herramienta menor | 2 % | 483.47 | 9.67 |
|  |  | Costes directos |  |  | 493.14 |
