# Medidor de agua

- Propiedad del archivo: CYPE INGENIEROS, S.A.
- Formato: FIEBDC-3/2002
- Ámbito geográfico: Bolivia
- Divisa: BOB
- Costes indirectos: 3.00 %
- Gastos generales: 13.00 %
- Beneficio industrial: 6.00 %
- IVA: 13.00 %

## I Instalaciones

### IC Calefacción, refrigeración, climatización y A.C.S.

#### ICS Sistemas de conducción de agua

**ICS090** Ud Medidor de agua.
Medidor para A.C.S. de chorro múltiple, preequipado para emisor de impulsos, para roscar, de 32 mm de diámetro nominal y temperatura máxima del líquido conducido 90°C.
Incluye: Replanteo. Colocación. Conexionado. Comprobación de su correcto funcionamiento.
Criterio de medición de proyecto: Número de unidades previstas, según documentación gráfica de Proyecto.
Criterio de medición de obra: Se medirá el número de unidades realmente ejecutadas según especificaciones de Proyecto.

| Código | Ud | Descripción | Rendimiento | Precio | Importe |
|---|---|---|---|---|---|
| mt37cic045d | Ud | Medidor para A.C.S. de chorro múltiple, preequipado para emisor de impulsos, para roscar, de 32 mm de diámetro nominal y temperatura máxima del líquido conducido 90°C. (material) | 1.000 | 3284.02 | 3284.02 |
| mt38www012 | Ud | Material auxiliar para instalaciones de calefacción y A.C.S. (material) | 1.000 | 18.45 | 18.45 |
| mo004 | h | Especialista instalador de sistemas de calefacción. (mano de obra) | 0.595 | 58.30 | 34.69 |
| % | % | Herramienta menor | 2 % | 3337.16 | 66.74 |
|  |  | Costes directos |  |  | 3403.90 |
