# Cesta geotérmica

- Propiedad del archivo: CYPE INGENIEROS, S.A.
- Formato: FIEBDC-3/2002
- Ámbito geográfico: Bolivia
- Divisa: BOB
- Costes indirectos: 3.00 %
- Gastos generales: 13.00 %
- Beneficio industrial: 6.00 %
- IVA: 13.00 %

## I Instalaciones

### IC Calefacción, refrigeración, climatización y A.C.S.

#### ICU Geotermia

**ICU012** Ud Cesta geotérmica.
Cesta geotérmica, de 2 m de altura, formada por tubo de polietileno reticulado (PE-Xa) de 32 mm de diámetro y 2,9 mm de espesor, SDR11, de 150 m de longitud, dispuesto en forma de bucle, con tramo de tubería de conexión a colector, de 20 m de longitud, sin incluir la excavación ni el relleno. Incluso, conexiones de conducciones y remates. Totalmente montada, conexionada y probada.
Incluye: Replanteo de la cesta. Colocación de la cesta. Conexionado de todos los circuitos. Carga de escombros sobre camión o contenedor.
Criterio de medición de proyecto: Número de unidades previstas, según documentación gráfica de Proyecto.
Criterio de medición de obra: Se medirá el número de unidades realmente ejecutadas según especificaciones de Proyecto.

| Código | Ud | Descripción | Rendimiento | Precio | Importe |
|---|---|---|---|---|---|
| mt37sgu010a | Ud | Cesta geotérmica, de 2 m de altura, formada por tubo de polietileno reticulado (PE-Xa) de 32 mm de diámetro y 2,9 mm de espesor, SDR11, de 150 m de longitud, dispuesto en forma de bucle, con tramo de tubería de conexión a colector, de 20 m de longitud. (material) | 1.000 | 15582.03 | 15582.03 |
| mo004 | h | Especialista instalador de sistemas de calefacción. (mano de obra) | 0.276 | 58.74 | 16.21 |
| mo103 | h | Ayudante 1ª instalador de sistemas de calefacción. (mano de obra) | 0.276 | 42.65 | 11.77 |
| % | % | Herramienta menor | 2 % | 15610.01 | 312.20 |
|  |  | Costes directos |  |  | 15922.21 |
