# Barrera de microondas para exterior

- Propiedad del archivo: CYPE INGENIEROS, S.A.
- Formato: FIEBDC-3/2002
- Ámbito geográfico: Bolivia
- Divisa: BOB
- Costes indirectos: 3.00 %
- Gastos generales: 13.00 %
- Beneficio industrial: 6.00 %
- IVA: 13.00 %

## I Instalaciones

### ID Seguridad

#### IDB Barreras

**IDB100** Ud Barrera de microondas para exterior.
Barrera de microondas para exterior, formada por emisor y receptor, alcance máximo de 180 m de longitud por 6 m de anchura.
Incluye: Replanteo. Fijación a la superficie soporte. Montaje, conexionado y comprobación de su correcto funcionamiento.
Criterio de medición de proyecto: Número de unidades previstas, según documentación gráfica de Proyecto.
Criterio de medición de obra: Se medirá el número de unidades realmente ejecutadas según especificaciones de Proyecto.

| Código | Ud | Descripción | Rendimiento | Precio | Importe |
|---|---|---|---|---|---|
| mt41ing030 | Ud | Barrera de microondas para exterior, formada por emisor y receptor, alcance máximo de 180 m de longitud por 6 m de anchura, con alimentación a 12 Vcc o 18 Vca, espacio para batería de 12 V y 1,9 Ah, 4 canales de modulación y protección antidesmontaje. (material) | 1.000 | 8936.83 | 8936.83 |
| mo006 | h | Especialista instalador de redes y equipos de detección y seguridad. (mano de obra) | 0.296 | 58.74 | 17.39 |
| mo105 | h | Ayudante 1ª instalador de redes y equipos de detección y seguridad. (mano de obra) | 0.296 | 42.65 | 12.62 |
| % | % | Herramienta menor | 2 % | 8966.84 | 179.34 |
|  |  | Costes directos |  |  | 9146.18 |
