# Zumbador empotrado

- Propiedad del archivo: CYPE INGENIEROS, S.A.
- Formato: FIEBDC-3/2002
- Ámbito geográfico: Bolivia
- Divisa: BOB
- Costes indirectos: 3.00 %
- Gastos generales: 13.00 %
- Beneficio industrial: 6.00 %
- IVA: 13.00 %

## I Instalaciones

### IE Eléctricas

#### IEM Mecanismos

**IEM090** Ud Zumbador empotrado.
Zumbador, gama básica, tensión de alimentación 230 V, con tapa con rejilla, de color blanco y marco embellecedor para 1 elemento, de color blanco. Instalación empotrada.
Criterio de valoración económica: El precio no incluye la caja para mecanismo empotrado.
Incluye: Montaje, conexionado y comprobación de su correcto funcionamiento.
Criterio de medición de proyecto: Número de unidades previstas, según documentación gráfica de Proyecto.
Criterio de medición de obra: Se medirá el número de unidades realmente ejecutadas según especificaciones de Proyecto.

| Código | Ud | Descripción | Rendimiento | Precio | Importe |
|---|---|---|---|---|---|
| mt33gbg840a | Ud | Zumbador para empotrar, gama básica, tensión nominal 230 V. (material) | 1.000 | 178.64 | 178.64 |
| mt33gbg845a | Ud | Tapa con rejilla para zumbador, gama básica, de color blanco. (material) | 1.000 | 18.94 | 18.94 |
| mt33gbg950a | Ud | Marco embellecedor para 1 elemento, gama básica, de color blanco. (material) | 1.000 | 18.47 | 18.47 |
| mo003 | h | Especialista electricista. (mano de obra) | 0.225 | 58.74 | 13.22 |
| % | % | Herramienta menor | 2 % | 229.27 | 4.59 |
|  |  | Costes directos |  |  | 233.86 |
