# Preinstalación de medidor para abastecimiento de agua potable

- Propiedad del archivo: CYPE INGENIEROS, S.A.
- Formato: FIEBDC-3/2002
- Ámbito geográfico: Bolivia
- Divisa: BOB
- Costes indirectos: 3.00 %
- Gastos generales: 13.00 %
- Beneficio industrial: 6.00 %
- IVA: 13.00 %

## I Instalaciones

### IF Plomería

#### IFC Medidores

**IFC010** Ud Preinstalación de medidor para abastecimiento de agua potable.
Preinstalación de medidor general de agua 3/4" DN 20 mm, colocado en armario prefabricado, conectado al ramal de acometida y al tubo de alimentación, formada por llave de corte general de esfera de latón niquelado; grifo de comprobación; filtro retenedor de residuos; válvula de retención de latón y llave de salida de esfera de latón niquelado. Incluso cerradura especial de cuadradillo y material auxiliar.
Criterio de valoración económica: El precio no incluye el medidor de agua.
Incluye: Replanteo. Colocación y fijación de accesorios y piezas especiales. Conexionado y comprobación de su correcto funcionamiento.
Criterio de medición de proyecto: Número de unidades previstas, según documentación gráfica de Proyecto.
Criterio de medición de obra: Se medirá el número de unidades realmente ejecutadas según especificaciones de Proyecto.

| Código | Ud | Descripción | Rendimiento | Precio | Importe |
|---|---|---|---|---|---|
| mt37sve010c | Ud | Válvula de esfera de latón niquelado para roscar de 3/4". (material) | 2.000 | 66.92 | 133.84 |
| mt37www060c | Ud | Filtro retenedor de residuos de latón, con tamiz de acero inoxidable con perforaciones de 0,4 mm de diámetro, con rosca de 3/4", para una presión máxima de trabajo de 16 bar y una temperatura máxima de 110°C. (material) | 1.000 | 61.29 | 61.29 |
| mt37sgl012b | Ud | Grifo de comprobación de latón, para roscar, de 3/4". (material) | 1.000 | 64.41 | 64.41 |
| mt37svr010b | Ud | Válvula de retención de latón para roscar de 3/4". (material) | 1.000 | 59.83 | 59.83 |
| mt37cir010a | Ud | Armario de fibra de vidrio de 40x27x13 cm para alojar medidor individual de agua de 13 a 20 mm, provisto de cerradura especial de cuadradillo. (material) | 1.000 | 416.30 | 416.30 |
| mt37www010 | Ud | Material auxiliar para instalaciones de plomería. (material) | 1.000 | 12.83 | 12.83 |
| mo008 | h | Especialista plomero. (mano de obra) | 1.040 | 58.30 | 60.63 |
| mo107 | h | Ayudante 1ª de plomero. (mano de obra) | 0.520 | 42.33 | 22.01 |
| % | % | Herramienta menor | 4 % | 831.14 | 33.25 |
|  |  | Costes directos |  |  | 864.39 |
