# Medidor de agua

- Propiedad del archivo: CYPE INGENIEROS, S.A.
- Formato: FIEBDC-3/2002
- Ámbito geográfico: Bolivia
- Divisa: BOB
- Costes indirectos: 3.00 %
- Gastos generales: 13.00 %
- Beneficio industrial: 6.00 %
- IVA: 13.00 %

## I Instalaciones

### IF Plomería

#### IFC Medidores

**IFC090** Ud Medidor de agua.
Medidor de agua por ultrasonidos, con comunicación vía cable, caudal nominal 250 m³/h, diámetro nominal 150 mm, longitud 300 mm, conexiones embridadas, temperatura máxima 50°C, presión máxima 16 bar, con tapa, batería de alimentación, contrabridas y precinto.
Incluye: Replanteo. Colocación. Conexionado.
Criterio de medición de proyecto: Número de unidades previstas, según documentación gráfica de Proyecto.
Criterio de medición de obra: Se medirá el número de unidades realmente ejecutadas según especificaciones de Proyecto.

| Código | Ud | Descripción | Rendimiento | Precio | Importe |
|---|---|---|---|---|---|
| mt37cic115x | Ud | Medidor de agua por ultrasonidos, con comunicación vía cable, caudal nominal 250 m³/h, diámetro nominal 150 mm, longitud 300 mm, conexiones embridadas, temperatura máxima 50°C, presión máxima 16 bar, con tapa, batería de alimentación, contrabridas y precinto. (material) | 1.000 | 18270.55 | 18270.55 |
| mt38www012 | Ud | Material auxiliar para instalaciones de calefacción y A.C.S. (material) | 1.000 | 18.45 | 18.45 |
| mo004 | h | Especialista instalador de sistemas de calefacción. (mano de obra) | 1.478 | 58.30 | 86.17 |
| % | % | Herramienta menor | 2 % | 18375.17 | 367.50 |
|  |  | Costes directos |  |  | 18742.67 |
