# Estructura para tanque elevado

- Propiedad del archivo: CYPE INGENIEROS, S.A.
- Formato: FIEBDC-3/2002
- Ámbito geográfico: Bolivia
- Divisa: BOB
- Costes indirectos: 3.00 %
- Gastos generales: 13.00 %
- Beneficio industrial: 6.00 %
- IVA: 13.00 %

## I Instalaciones

### IF Plomería

#### IFD Tanques/cisternas/grupos de presión

**IFD065** Ud Estructura para tanque elevado.
Estructura metálica de celosía de 4,2 m de altura para tanque elevado de hasta 750 l, con escalera de acceso y base de fijación del tanque de 1x1 m, empotrada en dado de hormigón H25, para un ambiente no severo, tamaño máximo del agregado 20 mm, consistencia blanda, premezclado en planta, vaciado desde camión, en suelo cohesivo. Incluso excavación para cimentación con medios mecánicos, transporte y descarga. Totalmente montada.
Incluye: Replanteo. Transporte y descarga. Excavación de la cimentación. Eliminación de las tierras sueltas del fondo de la excavación. Montaje de la torre. Izado de la torre. Colocación y aplomado. Vaciado y compactación del hormigón. Eliminación de restos, limpieza final y retirada de escombros. Carga de escombros sobre camión o contenedor.
Criterio de medición de proyecto: Número de unidades previstas, según documentación gráfica de Proyecto.
Criterio de medición de obra: Se medirá el número de unidades realmente ejecutadas según especificaciones de Proyecto.

| Código | Ud | Descripción | Rendimiento | Precio | Importe |
|---|---|---|---|---|---|
| mt37tod010a | Ud | Estructura metálica de celosía de 4,2 m de altura para tanque elevado de hasta 750 l, con escalera de acceso y base de fijación del tanque de 1x1 m. (material) | 1.000 | 2888.09 | 2888.09 |
| mt10hmf120fe | m³ | Hormigón simple H25, para un ambiente no severo, tamaño máximo del agregado 20 mm, consistencia blanda, con un asentamiento de 6 a 9 cm, medido con el cono de Abrams, premezclado en planta, según CBH 87. (material) | 1.000 | 866.89 | 866.89 |
| mq04cag010a | h | Camión con grúa de hasta 6 t. (maquinaria) | 0.232 | 365.54 | 84.81 |
| mq01exn010i | h | Miniretroexcavadora sobre neumáticos, de 37,5 kW. (maquinaria) | 0.487 | 337.82 | 164.52 |
| mo020 | h | Especialista de construcción. (mano de obra) | 1.450 | 57.16 | 82.88 |
| mo077 | h | Ayudante 1ª de construcción. (mano de obra) | 1.450 | 42.73 | 61.96 |
| % | % | Herramienta menor | 2 % | 4149.15 | 82.98 |
|  |  | Costes directos |  |  | 4232.13 |
