# Conjunto de llaves de paso

- Propiedad del archivo: CYPE INGENIEROS, S.A.
- Formato: FIEBDC-3/2002
- Ámbito geográfico: Bolivia
- Divisa: BOB
- Costes indirectos: 3.00 %
- Gastos generales: 13.00 %
- Beneficio industrial: 6.00 %
- IVA: 13.00 %

## I Instalaciones

### IF Plomería

#### IFI Instalación interior

**IFI007** Ud Conjunto de llaves de paso.
Conjunto de dos válvulas de corte de esfera, rectas, de 16 mm de diámetro, premontadas en caja de plástico, con soportes para montaje de la caja y manetas para las válvulas.
Incluye: Replanteo. Conexión de las válvulas a los tubos. Comprobación de su correcto funcionamiento.
Criterio de medición de proyecto: Número de unidades previstas, según documentación gráfica de Proyecto.
Criterio de medición de obra: Se medirá el número de unidades realmente ejecutadas según especificaciones de Proyecto.

| Código | Ud | Descripción | Rendimiento | Precio | Importe |
|---|---|---|---|---|---|
| mt37avu010a | Ud | Conjunto de dos válvulas de corte de esfera, rectas, de 16 mm de diámetro, premontadas en caja de plástico, con soportes para montaje de la caja y manetas para las válvulas. (material) | 1.000 | 1138.81 | 1138.81 |
| mt37www010 | Ud | Material auxiliar para instalaciones de plomería. (material) | 1.000 | 12.83 | 12.83 |
| mo008 | h | Especialista plomero. (mano de obra) | 0.384 | 58.30 | 22.39 |
| mo107 | h | Ayudante 1ª de plomero. (mano de obra) | 0.384 | 42.33 | 16.25 |
| % | % | Herramienta menor | 2 % | 1190.28 | 23.81 |
|  |  | Costes directos |  |  | 1214.09 |
