# Filtro retenedor de residuos

- Propiedad del archivo: CYPE INGENIEROS, S.A.
- Formato: FIEBDC-3/2002
- Ámbito geográfico: Bolivia
- Divisa: BOB
- Costes indirectos: 3.00 %
- Gastos generales: 13.00 %
- Beneficio industrial: 6.00 %
- IVA: 13.00 %

## I Instalaciones

### IF Plomería

#### IFW Elementos

**IFW020** Ud Filtro retenedor de residuos.
Filtro retenedor de residuos de latón, con tamiz de acero inoxidable con perforaciones de 0,5 mm de diámetro, con rosca de 1 1/4", para una presión máxima de trabajo de 16 bar y una temperatura máxima de 110°C.
Incluye: Replanteo. Colocación. Conexionado y comprobación de su correcto funcionamiento.
Criterio de medición de proyecto: Número de unidades previstas, según documentación gráfica de Proyecto.
Criterio de medición de obra: Se medirá el número de unidades realmente ejecutadas según especificaciones de Proyecto.

| Código | Ud | Descripción | Rendimiento | Precio | Importe |
|---|---|---|---|---|---|
| mt37www060f | Ud | Filtro retenedor de residuos de latón, con tamiz de acero inoxidable con perforaciones de 0,5 mm de diámetro, con rosca de 1 1/4", para una presión máxima de trabajo de 16 bar y una temperatura máxima de 110°C. (material) | 1.000 | 171.87 | 171.87 |
| mt37www010 | Ud | Material auxiliar para instalaciones de plomería. (material) | 1.000 | 12.89 | 12.89 |
| mo008 | h | Especialista plomero. (mano de obra) | 0.177 | 58.74 | 10.40 |
| mo107 | h | Ayudante 1ª de plomero. (mano de obra) | 0.177 | 42.65 | 7.55 |
| % | % | Herramienta menor | 2 % | 202.71 | 4.05 |
|  |  | Costes directos |  |  | 206.76 |
