# Cámara de inspección

- Propiedad del archivo: CYPE INGENIEROS, S.A.
- Formato: FIEBDC-3/2002
- Ámbito geográfico: Bolivia
- Divisa: BOB
- Costes indirectos: 3.00 %
- Gastos generales: 13.00 %
- Beneficio industrial: 6.00 %
- IVA: 13.00 %

## I Instalaciones

### IF Plomería

#### IFW Elementos

**IFW070** Ud Cámara de inspección.
Formación de cámara de inspección enterrada, de dimensiones interiores 75x75x150 cm, construida con mampostería de ladrillo cerámico perforado, de 1/2 pie de espesor, recibido con mortero de cemento, confeccionado en obra, dosificación 1:6, sobre solera de hormigón simple H30, para un ambiente severo, tamaño máximo del agregado 20 mm, consistencia blanda de 15 cm de espesor, enfoscada y bruñida interiormente con mortero de cemento, confeccionado en obra, con aditivo hidrófugo, dosificación 1:3 formando aristas y esquinas a media caña, cerrada superiormente con tapa prefabricada de hormigón armado, para alojamiento de la válvula. Incluso mortero para sellado de juntas.
Criterio de valoración económica: El precio no incluye la válvula, la excavación ni el relleno del trasdós.
Incluye: Replanteo. Vaciado y compactación del hormigón en formación de solera. Formación de la obra de mampostería con ladrillos, previamente humedecidos, colocados con mortero. Enfoscado y bruñido con mortero, redondeando los ángulos del fondo y de las paredes interiores de la cámara de inspección. Conexionado de los tubos a la cámara de inspección. Colocación de la tapa.
Criterio de medición de proyecto: Número de unidades previstas, según documentación gráfica de Proyecto.
Criterio de medición de obra: Se medirá el número de unidades realmente ejecutadas según especificaciones de Proyecto.

| Código | Ud | Descripción | Rendimiento | Precio | Importe |
|---|---|---|---|---|---|
| mt10hmf120Be | m³ | Hormigón simple H30, para un ambiente severo, tamaño máximo del agregado 20 mm, consistencia blanda, con un asentamiento de 6 a 9 cm, medido con el cono de Abrams, premezclado en planta, según CBH 87. (material) | 0.227 | 936.51 | 212.59 |
| mt04lpv010a | Ud | Ladrillo cerámico perforado (panal), para revestir, 24x11,5x9 cm, densidad 780 kg/m³. (material) | 185.000 | 3.22 | 595.70 |
| mt08aaa010a | m³ | Agua. (material) | 0.028 | 11.61 | 0.33 |
| mt01arg005a | t | Arena de cantera, para mortero preparado en obra. (material) | 0.213 | 157.46 | 33.54 |
| mt08cem000j | kg | Cemento gris en sacos. (material) | 49.573 | 1.21 | 59.98 |
| mt08adt010 | kg | Aditivo hidrófugo para impermeabilización de morteros u hormigones. (material) | 0.683 | 9.29 | 6.35 |
| mt11arf010f | Ud | Tapa de hormigón armado prefabricada, 96x96x5 cm. (material) | 1.000 | 418.38 | 418.38 |
| mq06hor010 | h | Hormigonera eléctrica con una capacidad de amasado de 160 l. (maquinaria) | 0.112 | 22.66 | 2.54 |
| au00auh040 |  | Vibrador de hormigón, eléctrico. | 1.000 | 0.00 | 0.00 |
| mo020 | h | Especialista de construcción. (mano de obra) | 3.062 | 56.74 | 173.74 |
| mo113 | h | Ayudante 2ª de construcción. (mano de obra) | 3.468 | 40.86 | 141.70 |
| % | % | Herramienta menor | 2 % | 1644.85 | 32.90 |
|  |  | Costes directos |  |  | 1677.75 |
