# Filtro retenedor de residuos de gas

- Propiedad del archivo: CYPE INGENIEROS, S.A.
- Formato: FIEBDC-3/2002
- Ámbito geográfico: Bolivia
- Divisa: BOB
- Costes indirectos: 3.00 %
- Gastos generales: 13.00 %
- Beneficio industrial: 6.00 %
- IVA: 13.00 %

## I Instalaciones

### IG Gases combustibles

#### IGW Elementos

**IGW025** Ud Filtro retenedor de residuos de gas.
Filtro retenedor de residuos de aluminio, con tamiz de acero inoxidable con perforaciones de 50 µm de diámetro, con rosca cilíndrica GAS de 2", PN=6 bar.
Incluye: Montaje, conexionado y comprobación de su correcto funcionamiento.
Criterio de medición de proyecto: Número de unidades previstas, según documentación gráfica de Proyecto.
Criterio de medición de obra: Se medirá el número de unidades realmente ejecutadas según especificaciones de Proyecto.

| Código | Ud | Descripción | Rendimiento | Precio | Importe |
|---|---|---|---|---|---|
| mt43acf050e | Ud | Filtro retenedor de residuos de aluminio, con tamiz de acero inoxidable con perforaciones de 50 µm de diámetro, con rosca cilíndrica GAS de 2", PN=6 bar. (material) | 1.000 | 534.81 | 534.81 |
| mo010 | h | Especialista instalador de gas. (mano de obra) | 0.236 | 58.30 | 13.76 |
| mo109 | h | Ayudante 1ª instalador de gas. (mano de obra) | 0.236 | 42.33 | 9.99 |
| % | % | Herramienta menor | 2 % | 558.56 | 11.17 |
|  |  | Costes directos |  |  | 569.73 |
