# Tubería de polietileno reticulado (PE-X), preaislada térmicamente

- Propiedad del archivo: CYPE INGENIEROS, S.A.
- Formato: FIEBDC-3/2002
- Ámbito geográfico: Bolivia
- Divisa: BOB
- Costes indirectos: 3.00 %
- Gastos generales: 13.00 %
- Beneficio industrial: 6.00 %
- IVA: 13.00 %

## I Instalaciones

### IH Tuberías para fluidos

#### IHO Tuberías de polietileno, preaisladas

**IHO110** m Tubería de polietileno reticulado (PE-X), preaislada térmicamente.
Tubería formada por tubo de polietileno reticulado (PE-Xa), de 16 mm de diámetro exterior y 1,8 mm de espesor, serie 4, clase 1-2-5/8 bar y clase 4/10 bar, con aislamiento térmico de 6 mm de espesor y capa de protección, suministrado en rollos. Instalación en superficie. Incluso material auxiliar para montaje y sujeción a la obra, accesorios y piezas especiales.
Incluye: Replanteo. Colocación y fijación de tubos, accesorios y piezas especiales.
Criterio de medición de proyecto: Longitud medida según documentación gráfica de Proyecto.
Criterio de medición de obra: Se medirá la longitud realmente ejecutada según especificaciones de Proyecto.

| Código | Ud | Descripción | Rendimiento | Precio | Importe |
|---|---|---|---|---|---|
| mt37tpf406a | Ud | Material auxiliar para montaje y sujeción a la obra de las tuberías de polietileno reticulado (PE-Xa), con aislamiento térmico, de 16 de diámetro exterior. (material) | 1.000 | 1.80 | 1.80 |
| mt37tpf006ag | m | Tubo de polietileno reticulado (PE-Xa), de 16 mm de diámetro exterior y 1,8 mm de espesor, serie 4, clase 1-2-5/8 bar y clase 4/10 bar, con aislamiento térmico de 6 mm de espesor y capa de protección, suministrado en rollos, según ISO 15875-2, con el precio incrementado el 30% en concepto de accesorios y piezas especiales. (material) | 1.000 | 46.67 | 46.67 |
| op00ato010 |  | Atornillador. | 1.000 | 0.00 | 0.00 |
| op00mar010 |  | Martillo. | 1.000 | 0.00 | 0.00 |
| op00tal010 |  | Taladro. | 1.000 | 0.00 | 0.00 |
| mo008 | h | Especialista plomero. (mano de obra) | 0.035 | 58.30 | 2.04 |
| mo107 | h | Ayudante 1ª de plomero. (mano de obra) | 0.035 | 42.33 | 1.48 |
| % | % | Herramienta menor | 2 % | 51.99 | 1.04 |
|  |  | Costes directos |  |  | 53.03 |
