# Registro de terminación de red

- Propiedad del archivo: CYPE INGENIEROS, S.A.
- Formato: FIEBDC-3/2002
- Ámbito geográfico: Bolivia
- Divisa: BOB
- Costes indirectos: 3.00 %
- Gastos generales: 13.00 %
- Beneficio industrial: 6.00 %
- IVA: 13.00 %

## I Instalaciones

### IL Infraestructura de telecomunicaciones

#### ILI Canalizaciones interiores

**ILI001** Ud Registro de terminación de red.
Registro de terminación de red, formado por dos cajas de plástico comunicadas entre sí, una caja para los servicios de STDP y TBA, de 500x600x80 mm, y la otra para RTV, de 200x300x60 mm. Instalación empotrada. Incluso tapas, accesorios, piezas especiales y fijaciones.
Criterio de valoración económica: El precio no incluye las ayudas de albañilería para instalaciones.
Incluye: Replanteo. Colocación y fijación de la cajas.
Criterio de medición de proyecto: Número de unidades previstas, según documentación gráfica de Proyecto.
Criterio de medición de obra: Se medirá el número de unidades realmente ejecutadas según especificaciones de Proyecto.

| Código | Ud | Descripción | Rendimiento | Precio | Importe |
|---|---|---|---|---|---|
| mt40irt020a | Ud | Caja de registro de terminación de red, para instalaciones de ICT, de plástico, de 500x600x80 mm, para empotrar. Incluso tapa. (material) | 1.000 | 390.40 | 390.40 |
| mt40irt020d | Ud | Caja de registro de terminación de red, para instalaciones de ICT, de plástico, de 200x300x60 mm, para empotrar. Incluso tapa. (material) | 1.000 | 69.03 | 69.03 |
| mo001 | h | Especialista instalador de telecomunicaciones. (mano de obra) | 0.357 | 58.30 | 20.81 |
| mo056 | h | Ayudante 1ª instalador de telecomunicaciones. (mano de obra) | 0.357 | 42.33 | 15.11 |
| % | % | Herramienta menor | 2 % | 495.35 | 9.91 |
|  |  | Costes directos |  |  | 505.26 |
