# Canalización de protección de cableado

- Propiedad del archivo: CYPE INGENIEROS, S.A.
- Formato: FIEBDC-3/2002
- Ámbito geográfico: Bolivia
- Divisa: BOB
- Costes indirectos: 3.00 %
- Gastos generales: 13.00 %
- Beneficio industrial: 6.00 %
- IVA: 13.00 %

## I Instalaciones

### IM Domóticas e inmóticas

#### IMK Componentes del sistema KNX

**IMK900** m Canalización de protección de cableado.
Canalización de protección de cableado, formada por tubo de PVC rígido, blindado, roscable, de color gris, de 20 mm de diámetro nominal, con IP549. Instalación en superficie. Incluso abrazaderas, elementos de sujeción y accesorios (curvas, manguitos, tes, codos y curvas flexibles).
Incluye: Replanteo y trazado de la línea. Colocación y fijación de tubos.
Criterio de medición de proyecto: Longitud medida según documentación gráfica de Proyecto.
Criterio de medición de obra: Se medirá la longitud realmente ejecutada según especificaciones de Proyecto.

| Código | Ud | Descripción | Rendimiento | Precio | Importe |
|---|---|---|---|---|---|
| mt35aia110b | m | Tubo rígido de PVC, roscable, curvable en caliente, de color gris, de 20 mm de diámetro nominal, para canalización fija en superficie. Resistencia a la compresión 1250 N, resistencia al impacto 2 julios, temperatura de trabajo -5°C hasta 60°C, con grado de protección IP549, propiedades eléctricas: aislante, no propagador de la llama. Incluso abrazaderas, elementos de sujeción y accesorios (curvas, manguitos, tes, codos y curvas flexibles). (material) | 1.000 | 34.86 | 34.86 |
| mo003 | h | Especialista electricista. (mano de obra) | 0.106 | 58.30 | 6.18 |
| mo102 | h | Ayudante 1ª de electricista. (mano de obra) | 0.106 | 42.33 | 4.49 |
| % | % | Herramienta menor | 2 % | 45.53 | 0.91 |
|  |  | Costes directos |  |  | 46.44 |
