# Caja de derivación

- Propiedad del archivo: CYPE INGENIEROS, S.A.
- Formato: FIEBDC-3/2002
- Ámbito geográfico: Bolivia
- Divisa: BOB
- Costes indirectos: 3.00 %
- Gastos generales: 13.00 %
- Beneficio industrial: 6.00 %
- IVA: 13.00 %

## I Instalaciones

### IM Domóticas e inmóticas

#### IMK Componentes del sistema KNX

**IMK910** Ud Caja de derivación.
Caja de derivación ciega, rectangular, de 160x50x45 mm, con 16 entradas troqueladas y tapa de registro con garras metálicas. Instalación empotrada. Incluso regletas de conexión.
Criterio de valoración económica: El precio no incluye las ayudas de albañilería para instalaciones.
Incluye: Replanteo. Fijación al paramento. Montaje.
Criterio de medición de proyecto: Número de unidades previstas, según documentación gráfica de Proyecto.
Criterio de medición de obra: Se medirá el número de unidades realmente ejecutadas según especificaciones de Proyecto.

| Código | Ud | Descripción | Rendimiento | Precio | Importe |
|---|---|---|---|---|---|
| mt35caj021c | Ud | Caja de derivación ciega, rectangular, de 160x50x45 mm, con 16 entradas troqueladas y tapa de registro con garras metálicas, para empotrar. Incluso regletas de conexión. (material) | 1.000 | 12.48 | 12.48 |
| mo003 | h | Especialista electricista. (mano de obra) | 0.118 | 58.30 | 6.88 |
| mo102 | h | Ayudante 1ª de electricista. (mano de obra) | 0.118 | 42.33 | 4.99 |
| % | % | Herramienta menor | 2 % | 24.35 | 0.49 |
|  |  | Costes directos |  |  | 24.84 |
