# Pulsador multifunción KNX. Instalación empotrada

- Propiedad del archivo: CYPE INGENIEROS, S.A.
- Formato: FIEBDC-3/2002
- Ámbito geográfico: Bolivia
- Divisa: BOB
- Costes indirectos: 3.00 %
- Gastos generales: 13.00 %
- Beneficio industrial: 6.00 %
- IVA: 13.00 %

## I Instalaciones

### IM Domóticas e inmóticas

#### IMK Componentes del sistema KNX

**IMK105** Ud Pulsador multifunción KNX. Instalación empotrada.
Pulsador multifunción KNX de 3 elementos, formado por módulo pulsador de 3 elementos para control de 6 funciones independientes con protocolo de comunicación KNX, tecla de 3 elementos de material termoplástico color blanco acabado brillante y marco embellecedor para 1 elemento de material termoplástico color blanco acabado brillante. Instalación empotrada.
Criterio de valoración económica: El precio no incluye el acoplador de bus ni la caja para mecanismo empotrado.
Incluye: Montaje y conexionado.
Criterio de medición de proyecto: Número de unidades previstas, según documentación gráfica de Proyecto.
Criterio de medición de obra: Se medirá el número de unidades realmente ejecutadas según especificaciones de Proyecto.

| Código | Ud | Descripción | Rendimiento | Precio | Importe |
|---|---|---|---|---|---|
| mt33gik050a | Ud | Módulo pulsador de 3 elementos para control de 6 funciones independientes con protocolo de comunicación KNX, con leds indicadores de estado y sensor de temperatura. (material) | 1.000 | 1620.13 | 1620.13 |
| mt33gik061ab | Ud | Tecla de 3 elementos de material termoplástico color blanco acabado brillante. (material) | 1.000 | 452.15 | 452.15 |
| mt33gir001aae | Ud | Marco embellecedor para 1 elemento de material termoplástico color blanco acabado brillante. (material) | 1.000 | 40.39 | 40.39 |
| mo003 | h | Especialista electricista. (mano de obra) | 0.112 | 58.74 | 6.58 |
| mo102 | h | Ayudante 1ª de electricista. (mano de obra) | 0.112 | 42.65 | 4.78 |
| mo123 | h | Especialista en la puesta en marcha de instalaciones. (mano de obra) | 0.225 | 111.09 | 25.00 |
| % | % | Herramienta menor | 2 % | 2149.03 | 42.98 |
|  |  | Costes directos |  |  | 2192.01 |
