# Luminaria de emergencia con lámpara LED, en zonas comunes

- Propiedad del archivo: CYPE INGENIEROS, S.A.
- Formato: FIEBDC-3/2002
- Ámbito geográfico: Bolivia
- Divisa: BOB
- Costes indirectos: 3.00 %
- Gastos generales: 13.00 %
- Beneficio industrial: 6.00 %
- IVA: 13.00 %

## I Instalaciones

### IO Contra incendios

#### IOA Alumbrado de emergencia

**IOA021** Ud Luminaria de emergencia con lámpara LED, en zonas comunes.
Luminaria de emergencia, con autotest, de 1,3 W, con lámpara LED no reemplazable, flujo luminoso 50 lúmenes, carcasa de 210x110x41 mm, aislamiento clase II, grados de protección IP42 e IK07, con baterías de Ni-Cd, autonomía de 1 h, alimentación a 220/240 V y 50-60 Hz y piloto luminoso indicador de carga color verde, en zonas comunes. Instalación en superficie. Incluso accesorios y elementos de fijación.
Incluye: Replanteo. Fijación y nivelación. Montaje, conexionado y comprobación de su correcto funcionamiento.
Criterio de medición de proyecto: Número de unidades previstas, según documentación gráfica de Proyecto.
Criterio de medición de obra: Se medirá el número de unidades realmente ejecutadas según especificaciones de Proyecto.

| Código | Ud | Descripción | Rendimiento | Precio | Importe |
|---|---|---|---|---|---|
| mt34aem113a | Ud | Luminaria de emergencia, con autotest, de 1,3 W, con lámpara LED no reemplazable, flujo luminoso 50 lúmenes, carcasa de 210x110x41 mm, aislamiento clase II, grados de protección IP42 e IK07, con baterías de Ni-Cd, autonomía de 1 h, alimentación a 220/240 V y 50-60 Hz y piloto luminoso indicador de carga color verde. Incluso accesorios y elementos de fijación. (material) | 1.000 | 446.09 | 446.09 |
| mo003 | h | Especialista electricista. (mano de obra) | 0.177 | 58.30 | 10.32 |
| mo102 | h | Ayudante 1ª de electricista. (mano de obra) | 0.177 | 42.33 | 7.49 |
| % | % | Herramienta menor | 2 % | 463.90 | 9.28 |
|  |  | Costes directos |  |  | 473.18 |
