# Rejilla antivandálica para luminaria de emergencia

- Propiedad del archivo: CYPE INGENIEROS, S.A.
- Formato: FIEBDC-3/2002
- Ámbito geográfico: Bolivia
- Divisa: BOB
- Costes indirectos: 3.00 %
- Gastos generales: 13.00 %
- Beneficio industrial: 6.00 %
- IVA: 13.00 %

## I Instalaciones

### IO Contra incendios

#### IOA Alumbrado de emergencia

**IOA025** Ud Rejilla antivandálica para luminaria de emergencia.
Rejilla antivandálica de acero, de 435x200x140 mm, para luminaria de emergencia. Incluso elementos de fijación.
Incluye: Fijación y nivelación.
Criterio de medición de proyecto: Número de unidades previstas, según documentación gráfica de Proyecto.
Criterio de medición de obra: Se medirá el número de unidades realmente ejecutadas según especificaciones de Proyecto.

| Código | Ud | Descripción | Rendimiento | Precio | Importe |
|---|---|---|---|---|---|
| mt34aem050a | Ud | Rejilla antivandálica de acero, de 435x200x140 mm, para luminaria de emergencia. Incluso elementos de fijación. (material) | 1.000 | 367.26 | 367.26 |
| op00ato010 |  | Atornillador. | 1.000 | 0.00 | 0.00 |
| op00mar010 |  | Martillo. | 1.000 | 0.00 | 0.00 |
| op00tal010 |  | Taladro. | 1.000 | 0.00 | 0.00 |
| mo003 | h | Especialista electricista. (mano de obra) | 0.118 | 58.30 | 6.88 |
| mo102 | h | Ayudante 1ª de electricista. (mano de obra) | 0.118 | 42.33 | 4.99 |
| % | % | Herramienta menor | 2 % | 379.13 | 7.58 |
|  |  | Costes directos |  |  | 386.71 |
