# Sirena interior

- Propiedad del archivo: CYPE INGENIEROS, S.A.
- Formato: FIEBDC-3/2002
- Ámbito geográfico: Bolivia
- Divisa: BOB
- Costes indirectos: 3.00 %
- Gastos generales: 13.00 %
- Beneficio industrial: 6.00 %
- IVA: 13.00 %

## I Instalaciones

### IO Contra incendios

#### IOD Detección y alarma

**IOD005** Ud Sirena interior.
Campana de 6", de color rojo, con señal acústica, alimentación a 24 Vcc, potencia sonora de 96,5 dB a 1 m y consumo de 30 mA. Instalación en paramento interior. Incluso elementos de fijación.
Incluye: Replanteo. Fijación al paramento. Montaje, conexionado y comprobación de su correcto funcionamiento.
Criterio de medición de proyecto: Número de unidades previstas, según documentación gráfica de Proyecto.
Criterio de medición de obra: Se medirá el número de unidades realmente ejecutadas según especificaciones de Proyecto.

| Código | Ud | Descripción | Rendimiento | Precio | Importe |
|---|---|---|---|---|---|
| mt41pig150 | Ud | Campana de 6", de color rojo, con señal acústica, alimentación a 24 Vcc, potencia sonora de 96,5 dB a 1 m y consumo de 30 mA, para instalar en paramento interior. Incluso elementos de fijación. (material) | 1.000 | 448.25 | 448.25 |
| mo006 | h | Especialista instalador de redes y equipos de detección y seguridad. (mano de obra) | 0.591 | 58.30 | 34.46 |
| mo105 | h | Ayudante 1ª instalador de redes y equipos de detección y seguridad. (mano de obra) | 0.591 | 42.33 | 25.02 |
| % | % | Herramienta menor | 2 % | 507.73 | 10.15 |
|  |  | Costes directos |  |  | 517.88 |
