# Extintor portátil de polvo químico ABC polivalente, con presión incorporada

- Propiedad del archivo: CYPE INGENIEROS, S.A.
- Formato: FIEBDC-3/2002
- Ámbito geográfico: Bolivia
- Divisa: BOB
- Costes indirectos: 3.00 %
- Gastos generales: 13.00 %
- Beneficio industrial: 6.00 %
- IVA: 13.00 %

## I Instalaciones

### IO Contra incendios

#### IOX Extintores

**IOX110** Ud Extintor portátil de polvo químico ABC polivalente, con presión incorporada.
Extintor portátil de polvo químico ABC polivalente, con presión incorporada con nitrógeno, con 3 kg de agente extintor, de eficacia 13A-89B, con casco de acero con revestimiento interior resistente a la corrosión y acabado exterior con pintura epoxi color rojo, tubo sonda, válvula de palanca, anilla de seguridad, manómetro y boquilla difusora. Incluso soporte y accesorios de montaje.
Incluye: Colocación y fijación del soporte. Colocación del extintor.
Criterio de medición de proyecto: Número de unidades previstas, según documentación gráfica de Proyecto.
Criterio de medición de obra: Se medirá el número de unidades realmente colocadas según especificaciones de Proyecto.

| Código | Ud | Descripción | Rendimiento | Precio | Importe |
|---|---|---|---|---|---|
| mt41ixi110o | Ud | Extintor portátil de polvo químico ABC polivalente, con presión incorporada con nitrógeno, con 3 kg de agente extintor, de eficacia 13A-89B, con casco de acero con revestimiento interior resistente a la corrosión y acabado exterior con pintura epoxi color rojo, tubo sonda, válvula de palanca, anilla de seguridad, manómetro y boquilla difusora, con soporte y accesorios de montaje. (material) | 1.000 | 335.42 | 335.42 |
| mo113 | h | Ayudante 2ª de construcción. (mano de obra) | 0.532 | 40.86 | 21.74 |
| % | % | Herramienta menor | 2 % | 357.16 | 7.14 |
|  |  | Costes directos |  |  | 364.30 |
