# Armario para extintor de nieve carbónica CO2. Instalación en superficie

- Propiedad del archivo: CYPE INGENIEROS, S.A.
- Formato: FIEBDC-3/2002
- Ámbito geográfico: Bolivia
- Divisa: BOB
- Costes indirectos: 3.00 %
- Gastos generales: 13.00 %
- Beneficio industrial: 6.00 %
- IVA: 13.00 %

## I Instalaciones

### IO Contra incendios

#### IOX Extintores

**IOX520** Ud Armario para extintor de nieve carbónica CO2. Instalación en superficie.
Armario de plancha de acero acabado con pintura epoxi color rojo RAL 3000, con puerta para acristalar, de 270x840x220 mm, para extintor de nieve carbónica CO2 de 5 kg. Instalación en superficie. Incluso accesorios de montaje.
Incluye: Colocación y fijación del armario. Colocación, ajuste y fijación del vidrio.
Criterio de medición de proyecto: Número de unidades previstas, según documentación gráfica de Proyecto.
Criterio de medición de obra: Se medirá el número de unidades realmente colocadas según especificaciones de Proyecto.

| Código | Ud | Descripción | Rendimiento | Precio | Importe |
|---|---|---|---|---|---|
| mt41ixw120b | Ud | Armario de plancha de acero acabado con pintura epoxi color rojo RAL 3000, con puerta para acristalar, de 270x840x220 mm, para extintor de nieve carbónica CO2 de 5 kg, con accesorios de montaje. (material) | 1.000 | 720.61 | 720.61 |
| mt41ixw020 | m² | Lámina incolora de 4 mm de espesor. (material) | 0.227 | 136.38 | 30.96 |
| mo113 | h | Ayudante 2ª de construcción. (mano de obra) | 0.355 | 40.86 | 14.51 |
| % | % | Herramienta menor | 2 % | 766.08 | 15.32 |
|  |  | Costes directos |  |  | 781.40 |
