# Montacargas

- Propiedad del archivo: CYPE INGENIEROS, S.A.
- Formato: FIEBDC-3/2002
- Ámbito geográfico: Bolivia
- Divisa: BOB
- Costes indirectos: 3.00 %
- Gastos generales: 13.00 %
- Beneficio industrial: 6.00 %
- IVA: 13.00 %

## I Instalaciones

### IT Transporte

#### ITC Montacargas

**ITC010** Ud Montacargas.
Montacargas hidráulico para 400 kg, de 6 detenidas (6 m), de 1x1 m de plataforma, con guías y un pistón. Totalmente montado, conexionado y probado.
Incluye: Replanteo. Instalación del montacargas. Conexionado con la red eléctrica.
Criterio de medición de proyecto: Número de unidades previstas, según documentación gráfica de Proyecto.
Criterio de medición de obra: Se medirá el número de unidades realmente ejecutadas según especificaciones de Proyecto.

| Código | Ud | Descripción | Rendimiento | Precio | Importe |
|---|---|---|---|---|---|
| mt39mch010ce | Ud | Montacargas hidráulico para 400 kg, de 6 detenidas (6 m), de 1x1 m de plataforma, con guías y un pistón. (material) | 1.000 | 144153.52 | 144153.52 |
| mo016 | h | Especialista instalador de aparatos elevadores. (mano de obra) | 57.494 | 58.74 | 3377.20 |
| mo085 | h | Ayudante 1ª instalador de aparatos elevadores. (mano de obra) | 57.494 | 42.65 | 2452.12 |
| % | % | Herramienta menor | 2 % | 149982.84 | 2999.66 |
|  |  | Costes directos |  |  | 152982.50 |
