# Conducto de ventilación de sección oblonga

- Propiedad del archivo: CYPE INGENIEROS, S.A.
- Formato: FIEBDC-3/2002
- Ámbito geográfico: Bolivia
- Divisa: BOB
- Costes indirectos: 3.00 %
- Gastos generales: 13.00 %
- Beneficio industrial: 6.00 %
- IVA: 13.00 %

## I Instalaciones

### IV Ventilación

#### IVG Ventilación mecánica para garajes

**IVG028** m Conducto de ventilación de sección oblonga.
Conducto oblongo de pared simple helicoidal de acero galvanizado, de 425x130 mm y 0,6 mm de espesor, suministrado en tramos de 3 m, para instalaciones de ventilación y climatización. Incluso accesorios de montaje y elementos de fijación.
Incluye: Replanteo del recorrido de los conductos. Marcado y posterior anclaje de los soportes de los conductos. Montaje y fijación de conductos. Conexiones entre la red de conductos y los ventiladores o cajas de ventilación. Comprobación de su correcto funcionamiento.
Criterio de medición de proyecto: Longitud proyectada, según documentación gráfica de Proyecto, medida entre los ejes de los elementos o de los puntos a conectar, descontando las piezas especiales.
Criterio de medición de obra: Se medirá la longitud realmente ejecutada según especificaciones de Proyecto.

| Código | Ud | Descripción | Rendimiento | Precio | Importe |
|---|---|---|---|---|---|
| mt42coa100ea | m | Conducto oblongo de pared simple helicoidal de acero galvanizado, de 425x130 mm y 0,6 mm de espesor, suministrado en tramos de 3 m, para instalaciones de ventilación y climatización. (material) | 1.050 | 407.14 | 427.50 |
| mt42coa190e | Ud | Repercusión, por m, de material auxiliar para fijación de conductos oblongos de aire de 425x130 mm en instalaciones de ventilación y climatización. (material) | 1.000 | 50.37 | 50.37 |
| op00ato010 |  | Atornillador. | 1.000 | 0.00 | 0.00 |
| op00mar010 |  | Martillo. | 1.000 | 0.00 | 0.00 |
| op00tal010 |  | Taladro. | 1.000 | 0.00 | 0.00 |
| mo013 | h | Especialista en montaje de conductos de plancha metálica. (mano de obra) | 0.059 | 58.30 | 3.44 |
| mo084 | h | Ayudante 1ª en montaje de conductos de plancha metálica. (mano de obra) | 0.059 | 42.41 | 2.50 |
| % | % | Herramienta menor | 2 % | 483.81 | 9.68 |
|  |  | Costes directos |  |  | 493.49 |
