# Regulador de caudal

- Propiedad del archivo: CYPE INGENIEROS, S.A.
- Formato: FIEBDC-3/2002
- Ámbito geográfico: Bolivia
- Divisa: BOB
- Costes indirectos: 3.00 %
- Gastos generales: 13.00 %
- Beneficio industrial: 6.00 %
- IVA: 13.00 %

## I Instalaciones

### IV Ventilación

#### IVM Ventilación mecánica

**IVM022** Ud Regulador de caudal.
Regulador de caudal de aire constante, para 180 m³/h de caudal y rango de presión estática de 50 a 200 Pa, formado por cuerpo de material termoplástico de 120 mm de diámetro, junta de estanqueidad y regulador.
Incluye: Replanteo. Colocación del regulador en el interior del conducto.
Criterio de medición de proyecto: Número de unidades previstas, según documentación gráfica de Proyecto.
Criterio de medición de obra: Se medirá el número de unidades realmente ejecutadas según especificaciones de Proyecto.

| Código | Ud | Descripción | Rendimiento | Precio | Importe |
|---|---|---|---|---|---|
| mt42svi251lbK1 | Ud | Regulador de caudal de aire constante, para 180 m³/h de caudal y rango de presión estática de 50 a 200 Pa, formado por cuerpo de material termoplástico de 120 mm de diámetro, junta de estanqueidad y regulador. (material) | 1.000 | 236.08 | 236.08 |
| mo011 | h | Especialista en montaje. (mano de obra) | 0.178 | 58.30 | 10.38 |
| mo080 | h | Ayudante 1ª en montaje. (mano de obra) | 0.178 | 42.41 | 7.55 |
| % | % | Herramienta menor | 2 % | 254.01 | 5.08 |
|  |  | Costes directos |  |  | 259.09 |
