# Rejilla motorizada

- Propiedad del archivo: CYPE INGENIEROS, S.A.
- Formato: FIEBDC-3/2002
- Ámbito geográfico: Bolivia
- Divisa: BOB
- Costes indirectos: 3.00 %
- Gastos generales: 13.00 %
- Beneficio industrial: 6.00 %
- IVA: 13.00 %

## I Instalaciones

### IV Ventilación

#### IVM Ventilación mecánica

**IVM095** Ud Rejilla motorizada.
Rejilla motorizada de aluminio extruido, fijación con tornillos, formada por una fila de lamas horizontales controladas automáticamente por el conjunto biela-motor en función del ciclo verano/invierno seleccionado en el termostato, de 300x100 mm, color blanco RAL 9010, motorización con alimentación a 12 Vcc por cable. Instalación en pared. Incluso elementos de fijación.
Incluye: Replanteo. Colocación y fijación. Conexionado.
Criterio de medición de proyecto: Número de unidades previstas, según documentación gráfica de Proyecto.
Criterio de medición de obra: Se medirá el número de unidades realmente ejecutadas según especificaciones de Proyecto.

| Código | Ud | Descripción | Rendimiento | Precio | Importe |
|---|---|---|---|---|---|
| mt42cva030eg | Ud | Rejilla motorizada de aluminio extruido, fijación con tornillos, formada por una fila de lamas horizontales controladas automáticamente por el conjunto biela-motor en función del ciclo verano/invierno seleccionado en el termostato, de 300x100 mm, color blanco RAL 9010, motorización con alimentación a 12 Vcc por cable, con elementos de fijación. (material) | 1.000 | 887.33 | 887.33 |
| mo005 | h | Especialista instalador de climatización. (mano de obra) | 0.250 | 58.30 | 14.58 |
| mo104 | h | Ayudante 1ª instalador de climatización. (mano de obra) | 0.200 | 42.33 | 8.47 |
| % | % | Herramienta menor | 2 % | 910.38 | 18.21 |
|  |  | Costes directos |  |  | 928.59 |
