# Manguito pasamuros para conducto geotérmico intercambiador de calor aire-tierra

- Propiedad del archivo: CYPE INGENIEROS, S.A.
- Formato: FIEBDC-3/2002
- Ámbito geográfico: Bolivia
- Divisa: BOB
- Costes indirectos: 3.00 %
- Gastos generales: 13.00 %
- Beneficio industrial: 6.00 %
- IVA: 13.00 %

## I Instalaciones

### IV Ventilación

#### IVU Ventilación geotérmica: pozos canadienses

**IVU040** Ud Manguito pasamuros para conducto geotérmico intercambiador de calor aire-tierra.
Manguito pasamuros, de polietileno de alta densidad (PEAD/HDPE), para conducto geotérmico intercambiador de calor aire-tierra, de 200 mm de diámetro. Incluso abrazaderas.
Criterio de valoración económica: El precio no incluye las ayudas de albañilería.
Incluye: Colocación. Conexionado.
Criterio de medición de proyecto: Número de unidades previstas, según documentación gráfica de Proyecto.
Criterio de medición de obra: Se medirá el número de unidades realmente ejecutadas según especificaciones de Proyecto.

| Código | Ud | Descripción | Rendimiento | Precio | Importe |
|---|---|---|---|---|---|
| mt42vgg040a | Ud | Manguito pasamuros, de polietileno de alta densidad (PEAD/HDPE), para conducto geotérmico intercambiador de calor aire-tierra, de 200 mm de diámetro, con abrazaderas. (material) | 1.000 | 10126.59 | 10126.59 |
| mo011 | h | Especialista en montaje. (mano de obra) | 0.178 | 58.74 | 10.46 |
| mo080 | h | Ayudante 1ª en montaje. (mano de obra) | 0.178 | 42.73 | 7.61 |
| % | % | Herramienta menor | 2 % | 10144.66 | 202.89 |
|  |  | Costes directos |  |  | 10347.55 |
