# Puerta corredera para garaje, de acero galvanizado

- Propiedad del archivo: CYPE INGENIEROS, S.A.
- Formato: FIEBDC-3/2002
- Ámbito geográfico: Bolivia
- Divisa: BOB
- Costes indirectos: 3.00 %
- Gastos generales: 13.00 %
- Beneficio industrial: 6.00 %
- IVA: 13.00 %

## L Carpintería, closets, cerrajería, vidrios y protecciones solares

### LG Puertas de garaje

#### LGA De acero

**LGA020** Ud Puerta corredera para garaje, de acero galvanizado.
Puerta corredera suspendida de una hoja para garaje, formada por calamina plegada de acero galvanizado de textura en relieve, con cuarterones, 350x225 cm, con acabado plastificado con PVC (imitación madera), con apertura manual.
Incluye: Colocación y fijación de los perfiles guía. Instalación de la puerta de garaje. Montaje del sistema de apertura. Montaje del sistema de accionamiento. Repaso y engrase de mecanismos y guías.
Criterio de medición de proyecto: Número de unidades previstas, según documentación gráfica de Proyecto.
Criterio de medición de obra: Se medirá el número de unidades realmente ejecutadas según especificaciones de Proyecto.

| Código | Ud | Descripción | Rendimiento | Precio | Importe |
|---|---|---|---|---|---|
| mt26pgc010R | Ud | Puerta corredera suspendida de una hoja para garaje, formada por calamina plegada de acero galvanizado de textura en relieve, con cuarterones, 350x225 cm, con acabado plastificado con PVC (imitación madera), sistema de desplazamiento colgado, con guía inferior, topes, cubreguía, tiradores, pasadores, cerradura de contacto, elementos de fijación a obra y demás accesorios necesarios. (material) | 1.000 | 18284.47 | 18284.47 |
| op00ato010 |  | Atornillador. | 1.000 | 0.00 | 0.00 |
| op00tal010 |  | Taladro. | 1.000 | 0.00 | 0.00 |
| op00amo010 |  | Amoladora o radial. | 1.000 | 0.00 | 0.00 |
| mo020 | h | Especialista de construcción. (mano de obra) | 0.598 | 56.74 | 33.93 |
| mo113 | h | Ayudante 2ª de construcción. (mano de obra) | 0.598 | 40.86 | 24.43 |
| mo018 | h | Especialista cerrajero. (mano de obra) | 1.395 | 57.48 | 80.18 |
| mo059 | h | Ayudante 1ª cerrajero. (mano de obra) | 1.395 | 42.49 | 59.27 |
| % | % | Herramienta menor | 2 % | 18482.28 | 369.65 |
|  |  | Costes directos |  |  | 18851.93 |
