# Puerta abatible para garaje, de paneles sándwich aislantes de acero galvanizado

- Propiedad del archivo: CYPE INGENIEROS, S.A.
- Formato: FIEBDC-3/2002
- Ámbito geográfico: Bolivia
- Divisa: BOB
- Costes indirectos: 3.00 %
- Gastos generales: 13.00 %
- Beneficio industrial: 6.00 %
- IVA: 13.00 %

## L Carpintería, closets, cerrajería, vidrios y protecciones solares

### LG Puertas de garaje

#### LGS De paneles sándwich aislantes metálicos

**LGS010** Ud Puerta abatible para garaje, de paneles sándwich aislantes de acero galvanizado.
Puerta abatible de una hoja para garaje, formada por panel sándwich de acero galvanizado con núcleo aislante de espuma de poliuretano, de textura acanalada, 300x225 cm, con acabado prelacado de color blanco, con marco y bastidor de perfiles de acero laminado en frío, soldados entre sí y garras para recibido a obra, con apertura manual.
Incluye: Colocación y montaje del poste de fijación. Instalación de la puerta de garaje. Montaje del sistema de apertura. Montaje del sistema de accionamiento. Repaso y engrase de mecanismos.
Criterio de medición de proyecto: Número de unidades previstas, según documentación gráfica de Proyecto.
Criterio de medición de obra: Se medirá el número de unidades realmente ejecutadas según especificaciones de Proyecto.

| Código | Ud | Descripción | Rendimiento | Precio | Importe |
|---|---|---|---|---|---|
| mt26pga020ah | Ud | Puerta abatible de una hoja para garaje, formada por panel sándwich de acero galvanizado con núcleo aislante de espuma de poliuretano, de textura acanalada, 300x225 cm, con acabado prelacado de color blanco, con marco y bastidor de perfiles de acero laminado en frío, soldados entre sí y garras para recibido a obra, poste de acero cincado para agarre o fijación a obra, juego de herrajes de colgar con pasadores de fijación superior e inferior para la hoja, cerradura y tirador a dos caras. (material) | 1.000 | 16578.90 | 16578.90 |
| op00ato010 |  | Atornillador. | 1.000 | 0.00 | 0.00 |
| op00tal010 |  | Taladro. | 1.000 | 0.00 | 0.00 |
| op00amo010 |  | Amoladora o radial. | 1.000 | 0.00 | 0.00 |
| mo020 | h | Especialista de construcción. (mano de obra) | 0.461 | 56.74 | 26.16 |
| mo113 | h | Ayudante 2ª de construcción. (mano de obra) | 0.461 | 40.86 | 18.84 |
| mo018 | h | Especialista cerrajero. (mano de obra) | 1.076 | 57.48 | 61.85 |
| mo059 | h | Ayudante 1ª cerrajero. (mano de obra) | 1.076 | 42.49 | 45.72 |
| % | % | Herramienta menor | 2 % | 16731.47 | 334.63 |
|  |  | Costes directos |  |  | 17066.10 |
