# Puerta abatible para garaje, de paneles sándwich aislantes de acero galvanizado

- Propiedad del archivo: CYPE INGENIEROS, S.A.
- Formato: FIEBDC-3/2002
- Ámbito geográfico: Bolivia
- Divisa: BOB
- Costes indirectos: 3.00 %
- Gastos generales: 13.00 %
- Beneficio industrial: 6.00 %
- IVA: 13.00 %

## L Carpintería, closets, cerrajería, vidrios y protecciones solares

### LG Puertas de garaje

#### LGS De paneles sándwich aislantes metálicos

**LGS010** Ud Puerta abatible para garaje, de paneles sándwich aislantes de acero galvanizado.
Puerta abatible de una hoja para garaje, formada por panel sándwich de acero galvanizado con núcleo aislante de espuma de poliuretano, de textura en relieve, con cuarterones, 250x250 cm, con acabado prelacado de color blanco, con marco y bastidor de perfiles de acero laminado en frío, soldados entre sí y garras para recibido a obra, con apertura automática. Incluso material de conexionado eléctrico y equipo de automatismo recibido a obra para apertura y cierre automático de puerta.
Incluye: Colocación y montaje del poste de fijación. Instalación de la puerta de garaje. Montaje del sistema de apertura. Montaje del sistema de accionamiento. Conexionado eléctrico. Repaso y engrase de mecanismos. Puesta en marcha.
Criterio de medición de proyecto: Número de unidades previstas, según documentación gráfica de Proyecto.
Criterio de medición de obra: Se medirá el número de unidades realmente ejecutadas según especificaciones de Proyecto.

| Código | Ud | Descripción | Rendimiento | Precio | Importe |
|---|---|---|---|---|---|
| mt26pga020bf | Ud | Puerta abatible de una hoja para garaje, formada por panel sándwich de acero galvanizado con núcleo aislante de espuma de poliuretano, de textura en relieve, con cuarterones, 250x250 cm, con acabado prelacado de color blanco, con marco y bastidor de perfiles de acero laminado en frío, soldados entre sí y garras para recibido a obra, poste de acero cincado para agarre o fijación a obra, juego de herrajes de colgar con pasadores de fijación superior e inferior para la hoja, cerradura y tirador a dos caras. (material) | 1.000 | 17320.91 | 17320.91 |
| mt26egm010ai | Ud | Equipo de motorización para apertura y cierre automático, para puerta de garaje abatible de una hoja. (material) | 1.000 | 5470.00 | 5470.00 |
| mt26egm012 | Ud | Accesorios (cerradura, pulsador, emisor, receptor y fotocélula) para automatización de puerta de garaje. (material) | 1.000 | 2566.69 | 2566.69 |
| op00ato010 |  | Atornillador. | 1.000 | 0.00 | 0.00 |
| op00tal010 |  | Taladro. | 1.000 | 0.00 | 0.00 |
| op00amo010 |  | Amoladora o radial. | 1.000 | 0.00 | 0.00 |
| mo020 | h | Especialista de construcción. (mano de obra) | 0.617 | 56.74 | 35.01 |
| mo113 | h | Ayudante 2ª de construcción. (mano de obra) | 0.617 | 40.86 | 25.21 |
| mo018 | h | Especialista cerrajero. (mano de obra) | 1.440 | 57.48 | 82.77 |
| mo059 | h | Ayudante 1ª cerrajero. (mano de obra) | 1.440 | 42.49 | 61.19 |
| mo003 | h | Especialista electricista. (mano de obra) | 6.329 | 58.30 | 368.98 |
| % | % | Herramienta menor | 2 % | 25930.76 | 518.62 |
|  |  | Costes directos |  |  | 26449.38 |
