# Puerta seccional para garaje, de paneles sándwich aislantes de aluminio

- Propiedad del archivo: CYPE INGENIEROS, S.A.
- Formato: FIEBDC-3/2002
- Ámbito geográfico: Bolivia
- Divisa: BOB
- Costes indirectos: 3.00 %
- Gastos generales: 13.00 %
- Beneficio industrial: 6.00 %
- IVA: 13.00 %

## L Carpintería, closets, cerrajería, vidrios y protecciones solares

### LG Puertas de garaje

#### LGS De paneles sándwich aislantes metálicos

**LGS031** Ud Puerta seccional para garaje, de paneles sándwich aislantes de aluminio.
Puerta seccional para garaje, formada por lamas de textura en relieve, con cuarterones, de panel sándwich de aluminio con núcleo aislante de espuma de poliuretano, 250x230 cm, con acabado plastificado con PVC (imitación madera), con apertura manual.
Incluye: Colocación y fijación de los perfiles guía. Introducción del panel en las guías. Colocación y fijación del eje a los palieres. Tensado del muelle. Fijación del panel al tambor. Montaje del sistema de apertura. Montaje del sistema de accionamiento. Repaso y engrase de mecanismos y guías.
Criterio de medición de proyecto: Número de unidades previstas, según documentación gráfica de Proyecto.
Criterio de medición de obra: Se medirá el número de unidades realmente ejecutadas según especificaciones de Proyecto.

| Código | Ud | Descripción | Rendimiento | Precio | Importe |
|---|---|---|---|---|---|
| mt26pgs010gb | Ud | Puerta seccional para garaje, formada por lamas de textura en relieve, con cuarterones, de panel sándwich de aluminio con núcleo aislante de espuma de poliuretano, 250x230 cm, con acabado plastificado con PVC (imitación madera), cajón recogedor forrado, torno, muelles de torsión, poleas, guías, accesorios y cerradura central con llave de seguridad. (material) | 1.000 | 12211.17 | 12211.17 |
| op00ato010 |  | Atornillador. | 1.000 | 0.00 | 0.00 |
| op00tal010 |  | Taladro. | 1.000 | 0.00 | 0.00 |
| op00amo010 |  | Amoladora o radial. | 1.000 | 0.00 | 0.00 |
| mo020 | h | Especialista de construcción. (mano de obra) | 0.699 | 56.74 | 39.66 |
| mo113 | h | Ayudante 2ª de construcción. (mano de obra) | 0.699 | 40.86 | 28.56 |
| mo018 | h | Especialista cerrajero. (mano de obra) | 1.630 | 57.48 | 93.69 |
| mo059 | h | Ayudante 1ª cerrajero. (mano de obra) | 1.630 | 42.49 | 69.26 |
| % | % | Herramienta menor | 2 % | 12442.34 | 248.85 |
|  |  | Costes directos |  |  | 12691.19 |
