# Guía para estacionamiento de camión, de tubo de acero galvanizado

- Propiedad del archivo: CYPE INGENIEROS, S.A.
- Formato: FIEBDC-3/2002
- Ámbito geográfico: Bolivia
- Divisa: BOB
- Costes indirectos: 3.00 %
- Gastos generales: 13.00 %
- Beneficio industrial: 6.00 %
- IVA: 13.00 %

## L Carpintería, closets, cerrajería, vidrios y protecciones solares

### LM Equipamiento para muelles de carga y descarga

#### LMC Complementos de acoplamiento y seguridad

**LMC010** Ud Guía para estacionamiento de camión, de tubo de acero galvanizado.
Guía recta para estacionamiento de camión, de tubo de acero galvanizado, de 1500 mm de longitud, fijada mediante anclaje químico con varilla roscada. Incluso placas de anclaje para fijación mediante anclaje químico al soporte con varillas roscadas y resina.
Incluye: Replanteo. Colocación y fijación de la guía para estacionamiento de camión.
Criterio de medición de proyecto: Número de unidades previstas, según documentación gráfica de Proyecto.
Criterio de medición de obra: Se medirá el número de unidades realmente ejecutadas según especificaciones de Proyecto.

| Código | Ud | Descripción | Rendimiento | Precio | Importe |
|---|---|---|---|---|---|
| mt26amc030a | Ud | Guía recta para estacionamiento de camión, de tubo de acero galvanizado, de 1500 mm de longitud, para facilitar el posicionamiento de los vehículos durante las maniobras de acoplamiento al abrigo. Incluso placas de anclaje. (material) | 1.000 | 3283.30 | 3283.30 |
| mt26aaq010f | Ud | Anclaje químico compuesto por resina y varilla roscada de acero inoxidable A4-70, según ISO 3506-1; con tuerca y arandela, de 12 mm de diámetro. (material) | 8.000 | 41.24 | 329.92 |
| op00ato010 |  | Atornillador. | 1.000 | 0.00 | 0.00 |
| op00tal010 |  | Taladro. | 1.000 | 0.00 | 0.00 |
| mo011 | h | Especialista en montaje. (mano de obra) | 7.594 | 58.30 | 442.73 |
| mo080 | h | Ayudante 1ª en montaje. (mano de obra) | 7.594 | 42.41 | 322.06 |
| % | % | Herramienta menor | 2 % | 4378.01 | 87.56 |
|  |  | Costes directos |  |  | 4465.57 |
