# Poste de referencia

- Propiedad del archivo: CYPE INGENIEROS, S.A.
- Formato: FIEBDC-3/2002
- Ámbito geográfico: Bolivia
- Divisa: BOB
- Costes indirectos: 3.00 %
- Gastos generales: 13.00 %
- Beneficio industrial: 6.00 %
- IVA: 13.00 %

## L Carpintería, closets, cerrajería, vidrios y protecciones solares

### LM Equipamiento para muelles de carga y descarga

#### LMC Complementos de acoplamiento y seguridad

**LMC030** Ud Poste de referencia.
Poste de referencia circular, de composite, de 120 mm de diámetro y de 530 mm de longitud, de color amarillo, fijado mediante anclaje químico con varilla roscada.
Incluye: Replanteo. Colocación y fijación del poste de referencia.
Criterio de medición de proyecto: Número de unidades previstas, según documentación gráfica de Proyecto.
Criterio de medición de obra: Se medirá el número de unidades realmente ejecutadas según especificaciones de Proyecto.

| Código | Ud | Descripción | Rendimiento | Precio | Importe |
|---|---|---|---|---|---|
| mt26amc060k | Ud | Poste de referencia circular, de composite, de 120 mm de diámetro y de 530 mm de longitud, de color amarillo, para delimitación de espacios y protección de los distintos elementos ubicados en el muelle de carga y descarga frente a los choques de vehículos. (material) | 1.000 | 1226.24 | 1226.24 |
| mt26aaq010c | Ud | Anclaje químico compuesto por resina y varilla roscada de acero galvanizado calidad 5.8, según ISO 898-1; con tuerca y arandela, de 12 mm de diámetro. (material) | 2.000 | 32.82 | 65.64 |
| op00ato010 |  | Atornillador. | 1.000 | 0.00 | 0.00 |
| op00tal010 |  | Taladro. | 1.000 | 0.00 | 0.00 |
| mo011 | h | Especialista en montaje. (mano de obra) | 0.253 | 58.30 | 14.75 |
| mo080 | h | Ayudante 1ª en montaje. (mano de obra) | 0.253 | 42.41 | 10.73 |
| % | % | Herramienta menor | 2 % | 1317.36 | 26.35 |
|  |  | Costes directos |  |  | 1343.71 |
