# Aislamiento térmico de pisos flotantes, con poliestireno expandido

- Propiedad del archivo: CYPE INGENIEROS, S.A.
- Formato: FIEBDC-3/2002
- Ámbito geográfico: Bolivia
- Divisa: BOB
- Costes indirectos: 3.00 %
- Gastos generales: 13.00 %
- Beneficio industrial: 6.00 %
- IVA: 13.00 %

## N Aislamientos e impermeabilizaciones

### NA Aislamientos térmicos

#### NAL Pisos flotantes

**NAL036** m² Aislamiento térmico de pisos flotantes, con poliestireno expandido.
Aislamiento térmico de pisos flotantes, formado por panel rígido de poliestireno expandido, de superficie lisa y mecanizado lateral recto, de 10 mm de espesor, resistencia térmica 0,35 m²K/W, conductividad térmica 0,029 W/(mK), colocado a tope, simplemente apoyado, cubierto con film de polietileno de 0,2 mm de espesor y desolidarización perimetral realizada con el mismo material aislante, preparado para recibir una base de piso de mortero u hormigón. Incluso cinta autoadhesiva para sellado de juntas.
Incluye: Limpieza y preparación de la superficie soporte. Replanteo y corte del aislamiento. Colocación del aislamiento. Colocación del film de polietileno. Sellado de juntas del film de polietileno.
Criterio de medición de proyecto: Superficie medida según documentación gráfica de Proyecto.
Criterio de medición de obra: Se medirá la superficie realmente ejecutada según especificaciones de Proyecto.

| Código | Ud | Descripción | Rendimiento | Precio | Importe |
|---|---|---|---|---|---|
| mt16pel010aaaj | m² | Panel rígido de poliestireno expandido, de superficie lisa y mecanizado lateral recto, de 10 mm de espesor, resistencia térmica 0,35 m²K/W, conductividad térmica 0,029 W/(mK), Euroclase E de reacción al fuego, con código de designación EPS-EN 13163-L3-W3-T2-S5-P10-BS250-TR200-DS(N)2-CS(10)150. (material) | 1.100 | 15.15 | 16.67 |
| mt16png010d | m² | Film de polietileno de 0,2 mm de espesor y 184 g/m² de masa superficial. (material) | 1.100 | 3.90 | 4.29 |
| mt16aaa030 | m | Cinta autoadhesiva para sellado de juntas. (material) | 0.400 | 2.86 | 1.14 |
| mo054 | h | Especialista en montaje de aislamiento. (mano de obra) | 0.096 | 58.30 | 5.60 |
| mo101 | h | Ayudante 1ª en montaje de aislamientos. (mano de obra) | 0.096 | 42.41 | 4.07 |
| % | % | Herramienta menor | 2 % | 31.77 | 0.64 |
|  |  | Costes directos |  |  | 32.41 |
