# Aislamiento acústico del perímetro de apoyo de muro divisorio de placas, con banda desolidarizadora de espuma de poliuretano

- Propiedad del archivo: CYPE INGENIEROS, S.A.
- Formato: FIEBDC-3/2002
- Ámbito geográfico: Bolivia
- Divisa: BOB
- Costes indirectos: 3.00 %
- Gastos generales: 13.00 %
- Beneficio industrial: 6.00 %
- IVA: 13.00 %

## N Aislamientos e impermeabilizaciones

### NB Aislamientos acústicos

#### NBJ Puentes acústicos

**NBJ006** m Aislamiento acústico del perímetro de apoyo de muro divisorio de placas, con banda desolidarizadora de espuma de poliuretano.
Aislamiento acústico del perímetro de apoyo de muro divisorio de placas, realizado con banda autoadhesiva desolidarizante de espuma de poliuretano de celdas cerradas, de 3,2 mm de espesor y 30 mm de anchura, resistencia térmica 0,077 m˛K/W, conductividad térmica 0,032 W/(mK), para garantizar su desolidarización y optimizar el aislamiento acústico.
Incluye: Limpieza y preparación de la superficie. Corte de la banda desolidarizadora. Colocación de las bandas elásticas en la base y en los laterales. Colocación de las bandas elásticas en el encuentro del entramado autoportante con la losa superior.
Criterio de medición de proyecto: Longitud medida según documentación gráfica de Proyecto.
Criterio de medición de obra: Se medirá la longitud realmente ejecutada según especificaciones de Proyecto.

| Código | Ud | Descripción | Rendimiento | Precio | Importe |
|---|---|---|---|---|---|
| mt12psg041a | m | Banda autoadhesiva desolidarizante de espuma de poliuretano de celdas cerradas, de 3,2 mm de espesor y 30 mm de anchura, resistencia térmica 0,10 m˛K/W, conductividad térmica 0,032 W/(mK). (material) | 1.100 | 1.27 | 1.40 |
| mo100 | h | Ayudante 1Ş en montaje de mamparas y sistemas de placas. (mano de obra) | 0.060 | 42.73 | 2.56 |
| % | % | Herramienta menor | 2 % | 3.96 | 0.08 |
|  |  | Costes directos |  |  | 4.04 |
