# Barrera anticapilaridad en arranque de muro de mampostería, con plancha de plomo

- Propiedad del archivo: CYPE INGENIEROS, S.A.
- Formato: FIEBDC-3/2002
- Ámbito geográfico: Bolivia
- Divisa: BOB
- Costes indirectos: 3.00 %
- Gastos generales: 13.00 %
- Beneficio industrial: 6.00 %
- IVA: 13.00 %

## N Aislamientos e impermeabilizaciones

### NH Tratamiento de humedades por capilaridad

#### NHB Barreras físicas

**NHB010** m Barrera anticapilaridad en arranque de muro de mampostería, con plancha de plomo.
Barrera anticapilaridad en arranque de muro de mampostería, de 25 cm de espesor, realizada con plancha de plomo laminado de 5 mm de espesor, colocada con solapes; previa apertura de hueco, de manera alterna, por las dos caras del muro, retirando las piezas de la mampostería, sin afectar a la estabilidad de la hoja o de los elementos constructivos contiguos; y posterior reposición de las piezas y retacado con mortero tixotrópico, monocomponente, modificado con polímeros, Euroclase A1 de reacción al fuego.
Criterio de valoración económica: El precio no incluye el montaje y desmontaje del apeo del muro.
Incluye: Replanteo. Apertura de huecos en el muro. Limpieza y preparación de la superficie en la que ha de alojarse la plancha de plomo. Colocación de la plancha de plomo. Reposición de las piezas. Retacado con mortero. Retirada y acopio de escombros. Carga manual de escombros sobre camión o contenedor.
Criterio de medición de proyecto: Longitud medida según documentación gráfica de Proyecto.
Criterio de medición de obra: Se medirá la longitud realmente ejecutada según especificaciones de Proyecto.

| Código | Ud | Descripción | Rendimiento | Precio | Importe |
|---|---|---|---|---|---|
| mt15dra040b | m² | Plancha de plomo laminado de 5 mm de espesor y 11,4 kg/dm³ de peso específico. (material) | 0.367 | 1012.90 | 371.73 |
| mt09rem130b | kg | Mortero tixotrópico, monocomponente, modificado con polímeros, compuesto por cemento, agregados seleccionados, humo de sílice, fibras, resinas sintéticas y aditivos especiales, con una resistencia a compresión a 28 días mayor o igual a 18 N/mm² y un módulo de elasticidad de 13000 N/mm², Euroclase A1 de reacción al fuego, para reparación no estructural del hormigón. (material) | 1.000 | 6.87 | 6.87 |
| mq08lch030 | h | Equipo de chorro de aire a presión. (maquinaria) | 0.232 | 20.97 | 4.87 |
| op00amo010 |  | Amoladora o radial. | 1.000 | 0.00 | 0.00 |
| mo020 | h | Especialista de construcción. (mano de obra) | 1.479 | 56.74 | 83.92 |
| mo113 | h | Ayudante 2ª de construcción. (mano de obra) | 1.086 | 40.86 | 44.37 |
| % | % | Herramienta menor | 2 % | 511.76 | 10.24 |
|  |  | Costes directos |  |  | 522.00 |
