# Sellado de junta de construcción, mediante inyección de resina

- Propiedad del archivo: CYPE INGENIEROS, S.A.
- Formato: FIEBDC-3/2002
- Ámbito geográfico: Bolivia
- Divisa: BOB
- Costes indirectos: 3.00 %
- Gastos generales: 13.00 %
- Beneficio industrial: 6.00 %
- IVA: 13.00 %

## N Aislamientos e impermeabilizaciones

### NI Impermeabilizaciones

#### NIJ Juntas

**NIJ120** m Sellado de junta de construcción, mediante inyección de resina.
Sellado de junta de construcción, mediante tubo con microperforaciones en toda su longitud, de 13 mm de diámetro exterior, de PVC, fijado al soporte cada 20 cm con abrazaderas metálicas, a través del cual se inyecta a presión resina hidroexpansiva flexible de poliuretano, hidrófoba, de baja viscosidad, (consumo medio: 0,21 kg/m). Incluso inyector cónico y tubo de conexión exterior con tapón de protección.
Incluye: Replanteo y corte del tubo. Colocación del tubo para inyección de resina. Colocación de las piezas de finalización. Colocación de los inyectores. Inyección de la resina.
Criterio de medición de proyecto: Longitud medida según documentación gráfica de Proyecto.
Criterio de medición de obra: Se medirá la longitud realmente ejecutada según especificaciones de Proyecto.

| Código | Ud | Descripción | Rendimiento | Precio | Importe |
|---|---|---|---|---|---|
| mt08tid010b | m | Tubo con microperforaciones en toda su longitud, de 13 mm de diámetro exterior, de PVC, para inyección de resina. (material) | 1.300 | 95.70 | 124.41 |
| mt15sjd130b | kg | Resina hidroexpansiva flexible de poliuretano, hidrófoba, de baja viscosidad. (material) | 0.210 | 262.94 | 55.22 |
| mt15sjd140a | Ud | Inyector cónico. (material) | 0.200 | 24.70 | 4.94 |
| mt15sjd150a | Ud | Tubo de conexión exterior con tapón de protección. (material) | 0.200 | 87.08 | 17.42 |
| mt15sjd160a | Ud | Abrazadera metálica, para tubo de 13 mm de diámetro. (material) | 5.000 | 4.16 | 20.80 |
| mq06eim010 | h | Equipo de inyección manual de morteros fluidos y resinas. (maquinaria) | 0.348 | 11.38 | 3.96 |
| mo032 | h | Especialista aplicador de productos impermeabilizantes. (mano de obra) | 0.480 | 57.16 | 27.44 |
| mo070 | h | Ayudante 1ª aplicador de productos impermeabilizantes. (mano de obra) | 0.480 | 42.73 | 20.51 |
| % | % | Herramienta menor | 2 % | 274.70 | 5.49 |
|  |  | Costes directos |  |  | 280.19 |
