# Aislamiento térmico reflexivo de pisos flotantes

- Propiedad del archivo: CYPE INGENIEROS, S.A.
- Formato: FIEBDC-3/2002
- Ámbito geográfico: Bolivia
- Divisa: BOB
- Costes indirectos: 3.00 %
- Gastos generales: 13.00 %
- Beneficio industrial: 6.00 %
- IVA: 13.00 %

## N Aislamientos e impermeabilizaciones

### NR Aislamientos térmicos reflexivos

#### NRL Pisos flotantes

**NRL010** m² Aislamiento térmico reflexivo de pisos flotantes.
Aislamiento térmico reflexivo de pisos flotantes, formado por complejo multicapa, de 33 mm de espesor total, con, una resistencia térmica intrínseca (sin cámara de aire) de 0,36 m²K/W y una conductividad térmica de 0,036 W/(mK), simplemente apoyado. Incluso cinta autoadhesiva para sellado de juntas.
Incluye: Limpieza y preparación de la superficie soporte. Replanteo y corte del aislamiento. Colocación del aislamiento. Sellado de juntas.
Criterio de medición de proyecto: Superficie medida según documentación gráfica de Proyecto.
Criterio de medición de obra: Se medirá la superficie realmente ejecutada según especificaciones de Proyecto.

| Código | Ud | Descripción | Rendimiento | Precio | Importe |
|---|---|---|---|---|---|
| mt16arw010aiC | m² | Complejo multicapa, compuesto de panel rígido de poliestireno extruido de 30 mm de espesor, revestido por una de sus caras con una capa de espuma de polietileno y una lámina de aluminio en cada una de sus caras, de 33 mm de espesor total, con, una resistencia térmica intrínseca (sin cámara de aire) de 0,36 m²K/W y una conductividad térmica de 0,036 W/(mK), suministrado en paneles de 1,20x1,25 m. (material) | 1.100 | 331.58 | 364.74 |
| mt16arw100b | m | Cinta autoadhesiva, de aluminio, con adhesivo acrílico, de 0,03 mm de espesor y 75 mm de anchura, para sellado de juntas. (material) | 0.450 | 5.04 | 2.27 |
| mo054 | h | Especialista en montaje de aislamiento. (mano de obra) | 0.120 | 58.30 | 7.00 |
| mo101 | h | Ayudante 1ª en montaje de aislamientos. (mano de obra) | 0.060 | 42.41 | 2.54 |
| % | % | Herramienta menor | 2 % | 376.55 | 7.53 |
|  |  | Costes directos |  |  | 384.08 |
