# Encuentro de cubierta plana transitable, ventilada con chimenea. Impermeabilización con láminas de poliolefinas

- Propiedad del archivo: CYPE INGENIEROS, S.A.
- Formato: FIEBDC-3/2002
- Ámbito geográfico: Bolivia
- Divisa: BOB
- Costes indirectos: 3.00 %
- Gastos generales: 13.00 %
- Beneficio industrial: 6.00 %
- IVA: 13.00 %

## Q Cubiertas

### QB Planas transitables, ventiladas

#### QBF Puntos singulares

**QBF039** Ud Encuentro de cubierta plana transitable, ventilada con chimenea. Impermeabilización con láminas de poliolefinas.
Encuentro de cubierta plana transitable, ventilada, con piso fijo, tipo convencional con chimenea, realizando un rebaje en el soporte alrededor de la chimenea, en el que se recibirá la impermeabilización compuesta por: chimenea, formado por lámina impermeabilizante flexible tipo EVAC de 500x500 mm compuesta de una doble hoja de poliolefina termoplástica con acetato de vinil etileno, con ambas caras revestidas de fibras de poliéster no tejidas, de 0,8 mm de espesor y 625 g/m², con unión termosellada a un tubo de PVC de 50 mm de diámetro y 300 mm de longitud fijada al soporte en toda su superficie con adhesivo a base de poliuretano.
Incluye: Ejecución del rebaje del soporte alrededor de la chimenea. Limpieza y preparación de la superficie. Colocación de la chimenea.
Criterio de medición de proyecto: Número de unidades previstas, según documentación gráfica de Proyecto.
Criterio de medición de obra: Se medirá el número de unidades realmente ejecutadas según especificaciones de Proyecto.

| Código | Ud | Descripción | Rendimiento | Precio | Importe |
|---|---|---|---|---|---|
| mt15rev170b | kg | Adhesivo a base de poliuretano, color marrón, para el sellado de juntas. (material) | 1.000 | 164.37 | 164.37 |
| mt15rev090a | Ud | Chimenea, formado por lámina impermeabilizante flexible tipo EVAC de 500x500 mm compuesta de una doble hoja de poliolefina termoplástica con acetato de vinil etileno, con ambas caras revestidas de fibras de poliéster no tejidas, de 0,8 mm de espesor y 625 g/m², con unión termosellada a un tubo de PVC de 50 mm de diámetro y 300 mm de longitud. (material) | 1.000 | 249.36 | 249.36 |
| mo029 | h | Especialista aplicador de láminas impermeabilizantes. (mano de obra) | 0.337 | 59.67 | 20.11 |
| mo067 | h | Ayudante 1ª aplicador de láminas impermeabilizantes. (mano de obra) | 0.337 | 44.60 | 15.03 |
| % | % | Herramienta menor | 2 % | 448.87 | 8.98 |
|  |  | Costes directos |  |  | 457.85 |
