# Panel sándwich, para cubierta plana

- Propiedad del archivo: CYPE INGENIEROS, S.A.
- Formato: FIEBDC-3/2002
- Ámbito geográfico: Bolivia
- Divisa: BOB
- Costes indirectos: 3.00 %
- Gastos generales: 13.00 %
- Beneficio industrial: 6.00 %
- IVA: 13.00 %

## Q Cubiertas

### QC Componentes de cubiertas planas

#### QCN Paneles y tableros

**QCN010** m² Panel sándwich, para cubierta plana.
Panel sándwich machihembrado en las cuatro caras, compuesto de: cara exterior de placa de cemento reforzado con fibras, de 12 mm de espesor, núcleo aislante de espuma de poliestireno extruido de 200 mm de espesor y cara interior de placa de yeso reforzado con fibras, de 12 mm de espesor, de 2400x550 mm, transmitancia térmica 0,21 W/(m²K), Euroclase B-s1, d0 de reacción al fuego, fijado con tornillos autorroscantes de cabeza avellanada, de acero galvanizado, sobre estructura de madera, con una luz entre apoyos de 60 cm, para cubierta plana. Incluso sellador adhesivo, para el sellado de juntas entre paneles.
Incluye: Replanteo y corte de los paneles. Colocación y fijación del panel sándwich. Sellado de juntas.
Criterio de medición de proyecto: Superficie medida según documentación gráfica de Proyecto.
Criterio de medición de obra: Se medirá la superficie realmente ejecutada según especificaciones de Proyecto.

| Código | Ud | Descripción | Rendimiento | Precio | Importe |
|---|---|---|---|---|---|
| mt13pst018nh | m² | Panel sándwich machihembrado en las cuatro caras, compuesto de: cara exterior de placa de cemento reforzado con fibras, de 12 mm de espesor, núcleo aislante de espuma de poliestireno extruido de 200 mm de espesor y cara interior de placa de yeso reforzado con fibras, de 12 mm de espesor, de 2400x550 mm, transmitancia térmica 0,21 W/(m²K), Euroclase B-s1, d0 de reacción al fuego. (material) | 1.050 | 918.90 | 964.85 |
| mt13pst050a | Ud | Cartucho de 310 ml de sellador adhesivo, a base de polímeros acrílicos en dispersión acuosa. (material) | 0.240 | 62.96 | 15.11 |
| mt13pst100r | Ud | Tornillo autorroscante de cabeza avellanada, de acero galvanizado, de 6 mm de diámetro y 260 mm de longitud. (material) | 12.000 | 16.15 | 193.80 |
| mo054 | h | Especialista en montaje de aislamiento. (mano de obra) | 0.217 | 58.30 | 12.65 |
| mo101 | h | Ayudante 1ª en montaje de aislamientos. (mano de obra) | 0.217 | 42.41 | 9.20 |
| % | % | Herramienta menor | 2 % | 1195.61 | 23.91 |
|  |  | Costes directos |  |  | 1219.52 |
